# Sportgymnasium Oberhof
Angebotsaufforderung (GAEB DA XML 3.1, DA83)
Projekt: 30229-GB-17-941
Währung: EUR
Nebenangebote zugelassen: ja
Vergabeart: Beschränkte Ausschreibung
Auftraggeber: Freistaat Thüringen, Landesamt für Bau und Verkehr, Abteilung 5 - Hochbau, Behörde, Europaplatz 3, 99091 Erfurt, D, Telefon 0361/574156400, Fax 0361/574156570, E-Mail Zentrale.Vergabe@TLBV.thueringen.de
Erstellt mit: GXML Toolbox V3.3 R20210630, iTWO_64 V11.0.839, 30.01.2026

## Vorbemerkungen zum Leistungsverzeichnis (Ausgabe VOB C
Vorbemerkungen zum Leistungsverzeichnis (Ausgabe VOB C 2019)

Angaben zur Baustelle und Ausführung gem. ATV "Allgemeine Regelungen für Bauarbeiten jeder Art" -DIN 18299, Ausgabe 2019
Die laufende Nummerierung der nachfolgenden Punkte bezieht sich auf die Vorgaben der VOB/Teil C, DIN 18299. Nachstehend sind die Angaben für alle Gewerke aufgeführt. Für die ausgeschriebenen Leistungen gelten die jeweils relevanten Aussagen.

0.1 Angaben zur Baustelle

0.1.1 Lage der Baustelle, Umgebungsbedingungen, Zufahrtsmöglichkeiten und Beschaffenheit der Zufahrt sowie etwaige Einschränkungen bei ihrer Benutzung.
Das Sportgymnasium befindet sich in Oberhof, Am Harzwald. Es liegt 1,2 km westlich vom Stadtzentrum Oberhof.
Nördlich, westlich und südlich befinden sich Waldgebiete. Östlich grenzt die Ortslage Oberhof an. Das Gelände weist ein nordwestliches Gefälle auf. Vorfluter befinden sich nicht in unmittelbarer Nähe.
Zu erreichen ist das Gelände über die Tambacher Straße (L1128).
Die Zufahrt über die Straße "Am Harzwald" ist nur bis zu einem Gesamtgewicht bis 5,5 t erlaubt.
Der gesamte Baustellenverkehr soll über den Forstweg von der Tambacher Straße aus westlicher Richtung geführt werden.

Das Projekt Sportgymnasium Oberhof gliedert sich in drei Abschnitte.

0.1.1.1 Abschnitt Skaterplatz/Waldweg/Heizhaus
Im Waldgebiet südlich des Sportgymnasium befindet sich ein ehemaliges Heizhaus mit einer befestigten Fläche. Noch weiter südlich befinden sich Hochbehälter der ZWAS.
Von der Zufahrt Tambacher Straße kann der Bereich über eine befestigte Fläche im Wald (Lagerplatz) oder über die Zufahrt von dem Innenhof zur Straße "Am Harzwald" erreicht werden.
Die Zufahrt im Gelände zu diesen Flächen erfolgt über die Zufahrt zu den Hochbehältern.  Die ist weitgehend unbefestigt. Eine zweite Zufahrtsmöglichkeit besteht über die vorhandenen unbefestigten Parkplätze von der Straße am Harzwald.

0.1.1.2 Abschnitt Sportplatzbau
Der Abschnitt beginnt direkt an der Zufahrt von der Tambacher Straße.

0.1.1.3 Errichtung Parkplatzanlage Süd
Der Abschnitt wird zu einem späteren Zeitpunkt gebaut. Lediglich die entnahmen von Orchideen zur Vorbereitung der Fläche erfolgt in dieser Baumaßnahme.

0.1.4 Verkehrsverhältnisse auf der Baustelle, insbesondere Verkehrsbeschränkungen.
Die Arbeiten finden bei laufendem Betrieb des Sportgymnasiums statt. Die Zufahrts- möglichkeiten für Feuerwehr und Rettungsdienste zum Innenhof dürfen nicht behindert werden. Auf den Verkehrsflächen der Baustelle gilt die StVO.
Das Baufeld 0.1.1.2 Abschnitt Sportplatzbau liegt im direkten Anschluss an die Sporthalle am Nordrand des Sportgymnasiumgeländes.
Das Baufeld 0.1.1.1 Abschnitt Skaterplatz/Waldweg/Heizhaus liegt im Wald. Während der Arbeiten ist ständig eine Zufahrt zu den Hochbehältern zu gewährleisten. Diese wird durch die ZWAS mit Wartungsfahrzeugen benutzt.

0.1.5 Für den Verkehr freizuhaltende Flächen.
Die Umfahrung des Internatsgebäudes und der Innenhof sind jederzeit freizuhalten. Das Abstellen von Firmen-oder Privatfahrzeugen ist in diesen Bereichen nicht möglich und nicht zulässig. Widerrechtlich abgestellte Fahrzeuge werden auf Kosten des AN entfernt.

0.1.8 Lage und Ausmaß der dem Auftragnehmer für die Ausführung seiner Leistungen zur Benutzung oder Mitbenutzung überlassenen Flächen, Räume.
Im Bereich der Baustelle stehen Flächen zur Verfügung. Die Zuweisung der Fläche erfolgt durch die örtliche Bauleitung.

0.1.9 Bodenverhältnisse, Baugrund und seine Tragfähigkeit. Ergebnisse von Bodenuntersuchungen.
Ein Baugrundgutachten vom September 2018/Februar 2019 liegt vor und wird zur Verfügung gestellt.

0.1.11 Besondere umweltrechtliche Vorschriften.
-Siehe gesonderte Auflagen der unteren Wasserbehörde gemäß Informationsblatt Fernwasser bzw. Auflagen für Baumaßnahmen in Wasserschutzgebieten

0.1.12 Besondere Vorgaben für die Entsorgung, z. B. besondere Beschränkungen für die Beseitigung von Abwasser und Abfall.
-Siehe Leistungspositionen ¬

0.1.13 Schutzgebiete oder Schutzzeiten im Bereich der Baustelle, z. B. wegen Forderungen des Gewässer-, Boden-, Natur-, Landschafts-oder Immissionsschutzes; vorliegende Fachgutachten oder dergleichen.
-Der Standort befindet sich in einem Wasserschutzgebiet Zone III und außerdem im Naturpark Thüringer Wald. ¬

0.1.14 Art und Umfang des Schutzes von Bäumen, Pflanzenbeständen, Vegetationsflächen, Verkehrsflächen, Bauteilen, Bauwerken, Grenzsteinen und dergleichen im Bereich der Baustelle.
Orchideen
Im gesamten Baugebiet wachsen Orchideen. Diese genießen einen besonderen Schutz. Mit der Naturschutzbehörde ist abgestimmt, dass die Orchideen umgepflanzt werden können. Dies ist im Bereich der Sportanlagen schon größtenteils erfolgt. In den weiteren Bereichen können vereinzelt noch Standorte sein. Diese werden durch die Bauüberwachung gemeinsam mit dem AN markiert um sie dann später umzupflanzen.
Baumfällungen
Sämtliche Baumfällarbeiten finden im Wald statt. Somit gilt der § 39 BNatschG nicht. Sämtliche Maßnahmen sind mit dem Forst abgesprochen. Z.T werden Forderungen der Forst mit dieser Maßnahme umgesetzt. Der Forst wird im Vorfeld über den Arbeitsbeginn und den Umfang der Maßnahme von der BÜ informiert.

0.1.17 Bekannte oder vermutete Hindernisse im Bereich der Baustelle, z. B. Leitungen, Kabel, Dräne, Kanäle, Bauwerksreste und, soweit bekannt, deren Eigentümer.
Über die Lage aller im Erdreich verlegten Versorgungsleitungen hat sich der AN vor Beginn der Arbeiten bei den zuständigen Behörden/Trägern, Eigentümern zu erkundigen, sie zu sichern und vor Beschädigungen zu schützen. Nötige Genehmigungen wie Schachtscheine sind zu beantragen.
Alle den Landschaftsarchitekten bekannten Leitungen sind in den Plänen eingetragen. Diese Eintragungen erheben keinen Anspruch auf Vollständigkeit. Die Eintragungen dienen nur zur Orientierung und sind Grundlage der Planung.

0.1.18 Bestätigung, dass die im jeweiligen Bundesland geltenden Anforderungen zu Erkundungs-und gegebenenfalls Räumungsmaßnahmen hinsichtlich Kampfmitteln erfüllt wurden.
-Der Bauherr kann dazu keine Bestätigung abgeben. Bisher gibt es auch keine Anhaltspunkte oder Verdachtsmomente für auf dem Grundstück befindliche Kampfmittel.

0.1.21 Art und Umfang von Schadstoffbelastungen, z. B. des Bodens, der Gewässer, der Luft, der Stoffe und Bauteile; vorliegende Fachgutachten oder dergleichen.
Es gibt einen Bericht zu orientierenden Schadstoffuntersuchungen. In diesem sind auch Angaben zum Abbrechenden Heizhaus enthalten. Diese Angaben waren Grundlage zur Erstellung des Leistungsverzeichnisses.

## Sicherheit und Gesundheitsschutz auf Baustellen
Sicherheit und Gesundheitsschutz auf Baustellen
Der Auftragnehmer verpflichtet sich, die zur Regelung des Arbeitsschutzes auf der Baustelle geltenden Gesetze, Verordnungen sowie die Berufsgenossenschaftlichen Vorschriften und Regeln zu beachten und die sich hieraus ergebenden Pflichten zu erfüllen.
Entsprechend der Verordnung über Sicherheit und Gesundheitsschutz auf Baustellen (BauStellV) vom 10.06.1998 ist für die Planung der Ausführung und die Ausführungsphase vom Bauherrn ein Koordinator (SiGeKo) bestellt. Dieser erstellt den gemäß BauStellV für dieses Bauvorhaben erforderlichen Sicherheits-und Gesundheitsschutzplan und koordiniert dessen Umsetzung während der Ausführung.
Der Auftragnehmer hat vor Beginn der Arbeiten eine Gefährdungsbeurteilung und deren Dokumentation (§§ 5,6 Arbeitsschutzgesetz) dem Bauherrn und dem SiGeKo vorzulegen. Weiterhin hat der Auftragnehmer die für die Überwachung und Fortschreibung des SiGePlanes erforderlichen Angaben: Selbstauskunft zum Arbeits-und Gesundheitsschutz, dem SiGeKo in schriftlicher Form zu übermitteln. Der Hauptauftragnehmer hat die Übermittlung vorgenannter Unterlagen ebenfalls von ihren gegebenfalls eingesetzten Nachunternehmern sicherzustellen.
Vom Auftragnehmer ist ein für den Arbeitschutz in seinem Bereich verantwortlicher Bauleiter zu benennen. Dieser ist für die Einhaltung der Arbeitschutzvorschriften durch die ihm unterstellten Arbeitskräfte (einschließlich der Arbeitskräfte seiner Nachunternehmer) zuständig. Er steht weiterhin dem Koordinator (nach BauStellV) als Ansprechpartner zur Verfügung. Für den Verhinderungsfall muß ein Vertreter benannt werden.

## Auflagen für Baumaßnahmen in Wasserschutzgebieten
Auflagen für Baumaßnahmen in Wasserschutzgebieten

Für die Baumaßnahme in Wasserschutzgebieten sind folgende Auflagen einzuhalten:
Es sind nur Baumaschinen zu verwenden, von denen eine Gefährdung des Gewässers (Grundund Oberflächenwasser) nicht zu befürchten ist.
Die Betankung hat mit biologisch abbaubaren Kraftstoffen zu erfolgen.
Der Nachweis ist der unteren Wasserbehörde auf Verlangen vorzulegen.
Die Baumaschinen und Geräte müssen so beschaffen sein und betrieben werden bzw. die Baumaßnahmen haben so zu erfolgen, dass keine wassergefährdenden Stoffe (z. B. Öle, Kraftstoffe) austreten können und zu einer Verunreinigung der Schutzgüter führen.
Der Einsatz von Baumaschinen und -geräten, bei denen Öl- oder Treibstoffverluste erkennbar sind, ist nicht zulässig.
Die eingesetzten Baumaschinen sind jeden Morgen vor Aufnahme der Arbeiten auf ihren technischen Zustand (u.a. auf Leckagen, auf Tropfverluste, Zustand der Hydraulikschläuche, usw.) zu kontrollieren. Schäden sind unverzüglich zu beseitigen.
Es dürfen nur Geräte und Werkzeuge zum Einsatz kommen, die zuvor nicht im Bereich kontaminierter Standorte verwendet wurden. Ausnahmen sind nur dann zulässig, wenn ein Nachweis vorliegt, dass die zum Einsatz vorgesehenen Geräte und Werkzeuge einer Grundreinigung unterzogen wurden und frei von Schadstoffen (wie beispielsweise Schwermetalle, Kohlenwasserstoffe) sind.

Im Rahmen der Bauausführung sind innerhalb der Schutzzone außerhalb der Baustelleneinrichtung nicht zulässig:
- die Durchführung von Wartungs-, Reinigungs-und Reparaturarbeiten an Baumaschinen und -geräten auf
- das Lagern von Kraftstoffen, Ölen und Schmierstoffen, - die Betankung aus Kanistern oder Fässern auf unbefestigten Flächen, sowie
- die Betankung von Baumaschinen und -geräten aus Tankwagen.
Bei der Verwendung von Kanistern ist ein Sicherheits-Auslaufrohr mit automatischem Füllstopp anzuwenden. Selbstfahrende Arbeitsmaschinen sollten möglichst über maschinenseitige Ansaugvorrichtungen mit automatischem Füllstopp verfügen.

Das Abstellen von Baumaschinen und -geräten, die wassergefährdende Stoffe enthalten, über Nacht oder am Wochenende ist nur auf befestigten Flächen der Baustelleneinrichtung zulässig. Die Fahrzeuge und Geräte sind nach Arbeitsende aus dem unbefestigten Arbeitsbereich zu entfernen.
Notwendige Baustellentoiletten sind so aufzustellen, dass im Falle einer Undichtigkeit oder einer Havarie während des Gebrauchs, An-und Abtransportes und der Entsorgung keine Fäkalien in Baugruben oder anderweitige wasserwirtschaftlich sensible Bereiche (z.B. Gewässer, Aufschlüsse) gelangen können. Sofern sie nicht an vorhandene Schmutzwasserkanäle angeschlossen werden können, sind sie transportabel mit dichten Fäkalientanks einzurichten. Die Fäkalien müssen nachweislich regelmäßig abgefahren und einer Sammelkläranlage zugeführt werden. Die DlN EN 16194 für mobile, anschlussfreie Toilettenkabinen ist zu beachten.

Der Beginn der Bauarbeiten und die Beendigung des Vorhabens sind 2 Wochen vor Beginn bzw. Fertigstellung der Baumaßnahme bei der unteren Wasserbehörde schriftlich anzuzeigen.

Der bauausführende Betrieb und der Bauleiter sind zu benennen.

Baumaschinen und Kraftfahrzeuge mit Betriebsstoffbehältern die mehr als 100 Liter fassen, sind vor Einfahrt in das Trinkwasserschutzgebiet visuell auf Undichtigkeiten zu prüfen.

Es gilt die Handlungsrichtlinie für den Baubetrieb und zum Verhalten bei Baumaßnahmen in Wasserschutzgebieten der Thüringer Fernwasserversorgung (Informationsblatt Fernwasser). Ein unterschriebenes Exemplar der Handlungsrichtlinie und Informationsblatt ist der unteren Wasserbehörde vor Baubeginn zu übergeben.

Bei einer unbeabsichtigten Erschließung von Grundwasser, einschließlich Schichtenwasser sind die Arbeiten vorerst einzustellen; die Erschließung ist der Wasserbehörde unverzüglich anzuzeigen. Havarien sind unverzüglich der nächsten Polizeidienststelle oder der UWB sowie dem zuständigen Wasserversorgungsunternehmen anzuzeigen, wenn die Stoffe in ein oberirdisches Gewässer, eine Abwasseranlage oder in den Boden eingedrungen sind.

Verunreinigtes Erdreich ist sofort auszukoffern und so zwischenzulagern, dass keine Gefährdung des Grund-und Oberflächenwassers auftreten kann (z. B. in abgedeckten, dichten Containern oder sonstigen geeigneten Behältnissen, auf einer versickerungsdichten Unterlage vor Niederschlag geschützt), eine Lagerung ist ausschließlich in der Baustelleneinrichtung zulässig.

Das dem LV beiliegende Informationsblatt Fernwasser ist vom Bieter im Auftragsfall zu unterzeichnen und an die zuständige Wasserbehörde zu übergeben.

Herr Reinhard Raabe
Fachdienstleiter
Landratsamt Schmalkalden-Meiningen
FB Kreisplanung, Bau und Umwelt
FD-Wasser
Obertshäuser Platz 1
98617 Meiningen
Telefon: +49 3693 4858341 ǀ Fax: +49 3693 4858398
Haus: 4 ǀ Zimmer: 204
E-Mail: r.raabe@lra-sm.de
http://www.lk-sm.de

## 0953 Abbruch und Freianlagen
Datum: 30.01.2026

### Titel 1 Abschnitt Skaterplatz/Waldweg/Heizhaus

#### Bereich 1.1 ABBRUCHMASSNAHMEN

*Hinweis: Abbruchmaßnahme altes Heizhaus*
Abbruch altes Heizhaus:
Das Heizhaus ist ein 1-geschossiger Massivbau. Es ist nicht unterkellert. Die Außenwände bestehen aus einer Mischung von Ziegelstein und Hohlblocksteine. Das Flachdach ist eine Konstruktion mit Stahlträgern und aufgelegten Stahlbeton- platten. Die Abdichtung erfolgte mit Dachpappeneindeckung. Vermutlich sind Maschinenfundamente aus Stahlbeton im Gebäude vorhanden.
Elektroinstallation im Gebäude vorhanden.
Eine Tür ist nicht vorhanden (zugemauert)
Das Heizhaus soll total abgebrochen werden.
Grundfläche 90 m2
Umbauter Raum: 405 m3

Das Heizhaus war nur kurz in Betrieb ( ca. 1 bis 2 Jahre). Sämtliche anlagentechnischen Ausrüstungen wurden demon- tiert. Der Zugang wurde zugemauert.

Nachweis Qualifikation:
Sachkundelehrgang DGUV Regel 101-004 Anlage 6 B und Fachkunde TRGS 524

*Hinweis: Sonstige Abbrucharbeiten*
Sonstige Abbrucharbeiten:
Eine Betonfläche auf dem früher bei der Betreibung des Heizhauses das Brikett gelagert hat, wird im Zuge der Maßnahmen abgebrochen. Auf einen großen Teil der Fläche entsteht dann der Skaterplatz.
Es gibt einen Rundweg, der an den vorhandenen Hochbehältern vorbeiführt und einen Weg zu der o.B. Betonfläche führt.
Zum Teil haben die Wege eine gebundene Deckschicht (Asphalt, Beton). Diese wird aus Naturschutzauflagen abgebrochen. Diese Flächen sind nicht zusammenhängend und z.T. durchwurzelt.
Die Humose Schicht auf den Flächen ist aufzunehmen und seitlich zu lagern.

**1.1.1 Dachkonstruktionen wie Zinkblecheinfassung, Dachrinne,**
Dachkonstruktionen wie Zinkblecheinfassung, Dachrinne, Fal- lrohr abbrechen.
Entsorgung wird gesondert vergütet.
Menge: 0,500 t

**1.1.2 Abdichtung Flachdach Bitumenbahn 3lagig D 6mm abbrechen Geräteeinsatz mgl. laden LKW AN schadstoffbelastet**
Abbruch der Abdichtung an Flachdach, Bitumenbahn, mehr- lagig,
Gesamtdicke der Abdichtungsbahnen 6 mm, geschweißt, im Rahmen einer Totalabbruchmaßnahme,
Arbeitshöhe bis 6 m, Geräteeinsatz ist möglich,
aufgenommene Stoffe separieren, sammeln, laden,
Notwendige Schutzmaßnahmen wie Gerüste, Fangeinrich- tungen etc. werden nicht gesondert vergütet. Abfall ist nicht gefährlich, schadstoffbelastet, Schadstoff PAK TRGS 524, DGUV-Regel 101-004 11,6 mg/kg,
die Entsorgung wird gesondert vergütet.
Menge: 85,000 m2

**1.1.3 Gebäude abbbrechen**
Abbruch des Heizhauses aus Mauerwerk aus Betonsteinen, Betonhohlblocksteine und Ziegel ohne Bekleidungen und Beschichtungen, im Rahmen einer Totalabbruchmaßnahme, Abbruchdicke bis 25 cm, Ausführung im freien, Arbeitshöhe bis 4 m,
Geräteeinsatz ist möglich, max. Gesamtgewicht bis 20 t, aufgenommene Stoffe zur Entsorgung sortieren, sammeln, zerkleinern, max. Kantenlänge bis 30 cm, und auf der Baustelle lagern,
Abfall ist nicht gefährlich, nicht schadstoffbelastet, Zuordnung nach Haufwerksbeprobung,
Menge: 48,000 m3

**1.1.4 Abbruch Fundamente Stahlbeton**
Maschinenfundamente aus Stahlbeton im Rahmen einer Totalabbruchmaßnahme,
Abbruchdicke bis 50 cm,
Geräteeinsatz ist möglich, max. Gesamtgewicht bis 20 t, aufgenommene Stoffe zur Entsorgung sortieren, sammeln, zerkleinern, max. Kantenlänge bis 30 cm, und auf der Baustelle lagern,
Abfall (Betonbruch) nicht gefährlich, nicht schadstoffbelastet, Zuordnung nach Haufwerksbeprobung,
Menge: 9,000 m3

**1.1.5 Geländer, Handläufe aufnehmen, laden.**
Geländer, Handläufe, Auflager aus Stahl aufnehmen, laden.  Entsorgung wird gesondert vergütet.
Menge: 0,500 t

**1.1.6 Verteilerschrank bestückt abbrechen 50-100kg nicht schadstoffbelastet**
Abbruch von Verteilerkästen und Dosen aus Alu, bestückt,  im Rahmen einer Totalabbruchmaßnahme, vor Ort zerlegbar, Einzelgewicht von 0,5-20 kg, Ausführung im Erdgeschoss, aufgenommene Stoffe zur Entsorgung sortieren, sammeln, und auf der Baustelle lagern,
Abfall ist nicht gefährlich, nicht schadstoffbelastet.
Menge: 5,000 St

**1.1.7 Kabel/Leitung Alu 1,5-4mm2 Leiteranzahl 5 St abbrechen Geräteeinsatz mgl. nicht schadstoffbelastet**
Abbruch Kabel/Leitung, Kabelleiter aus Aluminium, Leiter- querschnitt über 1,5 bis 4 mm2,
max. Leiteranzahl bis 5 St, im Rahmen einer Totalabbruch- maßnahme, vorwiegende Verlegeart auf Putz, im Erdgeschoss, Arbeitshöhe bis 3 m, Geräteeinsatz ist möglich, max. Gesamtgewicht der Geräte ohne Beschränkung, aufge- nommene Stoffe zur Entsorgung sortieren, sammeln, und auf der Baustelle lagern,
Abfall ist nicht gefährlich, nicht schadstoffbelastet.
Menge: 150,000 kg

**1.1.8 Stahlbetonplatten aufgelegt auf Stahlträgern des Daches**
Stahlbetonplatten aufgelegt auf Stahlträgern des Daches aufnehmen. Stoffe zur Entsorgung sortieren, sammeln, zerkleinern, max. Kantenlänge bis 30 cm, und auf der Baustelle lagern,
Abfall (Betonbruch) nicht gefährlich, nicht schadstoffbelastet,  Zuordnung nach Haufwerksbeprobung,
Menge: 22,500 m3

**1.1.9 Stahlträger des Flachdaches aufnehmen, laden.**
Menge: 3,150 t

**1.1.10 Bodenplatte abbrechen**
Belag/Bodenplatte aus Ortbeton (Stahlbeton) aufnehmen/-brechen, laden.
Betonstärke bis 35 cm,
Geräteeinsatz ist möglich, max. Gesamtgewicht bis 20 t, aufgenommene Stoffe zur Entsorgung sortieren, sammeln, zerkleinern, max. Kantenlänge bis 30 cm, und auf der Baustelle lagern,
Abfall ist nicht gefährlich, nicht schadstoffbelastet, Zuordnung nach Haufwerksbeprobung,
Menge: 85,000 m2

**1.1.11 Betonflächen aufnehmen**
Belag aus Ortbeton bzw. Großplatten,
Kantenlänge >50cm  einschl. Bettung,
aufnehmen/-brechen, laden.
Betonstärke bis 25 cm
Entsorgung wird gesondert vergütet.
Menge: 400,000 m2

**1.1.12 Asphaltbelag abbrechen**
Abbruch der bitumenhaltigen Befestigung in Teilflächen,  Abbruchdicke bis 20cm, Abbruchbreite bis 13 cm,
Befestigung brüchig, verwurzelt, durchwachsen mit Kräutern und Gehölzen,
aufgenommene Stoffe sammeln und laden, die Entsorgung wird gesondert vergütet.
Menge: 310,000 m2

**1.1.13 Bauwerke aufnehmen, abbrechen und entsorgen**
Vorhandene Bauwerke aus Beton in Boden (außerhalb des Heizhauses) wie z. B. Betonfundamente bewehrt/unbewehrt, Mauerreste,  Entwässerungsanlagen wie Schächte o.ä. über 0,1 m3 Rauminhalt  aufnehmen/aufbrechen laden .
Entsorgung wird gesondert vergütet.
Menge: 5,500 m3

**1.1.14 Zulage zu Pos.**
Zulage zu Pos. 1.1.13 Beton bewehrt.
Menge: 3,000 m3

#### Bereich 1.2 BAUMFÄLL- UND RODUNGSARBEITEN

*Hinweis: Baumfällarbeiten*
Die Bäume können frei fallend gefällt werden. Zum Teil stehen die Bäume am Hang. Es handelt sich überwiegend um Fichten.
Die Fällungen dienen dem Erreichen der Baufreiheit, dem Heranfahren an das abzubrechende Heizhaus und der Erfüllung von Auflagen des Naturschutzes.
Die Bereiche bzw. die einzelnen Bäume der Fällung werden vor Ort gemeinsam gekennzeichnet.
Zum Teil sollen Lichtungen mit einzelnen Bäumen entstehen. Diese werden z.T. mit im Baugelände aufgefundenen Orchideen bepflanzt.
Das Holz kann durch den AN verwertet werden.

**1.2.1 Baugelände abräumen Aufwuchs Wurzelwerk H 200-300cm**
Baugelände abräumen, von Aufwuchs mit Stämmen Stammdurchmesser bis 10 cm, in Teilflächen, Bewuchshöhe über 200 bis 300 cm, Schnittstelle auf Höhe der Geländeoberfläche, anfallende Stoffe trennen und laden, Entsorgung wird gesondert vergütet, Geländeneigung bis 1:4
Menge: 800,000 m2

**1.2.2 Baum fällen 10-30cm**
Baum fällen, Holz und Astwerk laden, die Entsorgung wird extra vergütet.
Stammdurchmesser über 10 bis 30 cm.
Höhe bis 12 m
Menge: 80,000 St

**1.2.3 Baum fällen 30-50 cm**
Baum fällen, Holz und Astwerk laden, die Entsorgung wird extra vergütet.
Stammdurchmesser  über 30 bis 50 cm.
Höhe bis 20 m
Menge: 20,000 St

**1.2.4 Wurzelstock 10-30 cm roden**
Wurzelstock roden, (Sprengen verboten), Wurzelstock laden. Die Entsorgung wird extra vergütet.
Stubbenlöcher mit vorhandenen Boden verfüllen.
Stumpfdurchmesser über 10 bis 30 cm.
Menge: 80,000 St

**1.2.5 Wurzelstock 30-50 cm roden**
Wurzelstock roden, (Sprengen verboten), Wurzelstock laden.  Die Entsorgung wird extra vergütet.
Stubbenlöcher mit vorhandenen Boden verfüllen.
Stumpfdurchmesser über 30 bis 50 cm.
Nachweis der geordneten Entsorgung ist zu erbringen
Menge: 20,000 St

**1.2.6 Holz aus Vorpositionen entsorgen**
Holz, Strauchschnitt und Wurzel aus Vorpositionen abfahren und entsorgen
Gebühren für die Verwertung/Beseitigung des Materials werden nicht gesondert vergütet. Abfallschlüssel nach AVV (Abfallverzeichnis-Verordnung) 200201 biologisch abbaubare Abfälle, nicht schadstoffbelastet.
Menge: 10,000 t

**1.2.7 Pflanzliche Bodendecke auf befestigten Flächen abräumen**
Pflanzliche Bodendecke über Betondecke/Asphaltdecke einschl. oberste verwurzelte Bodenschicht abräumen, lösen, laden, seitlich lagern. DIN 18320,
Bewuchs: Rasen und Ruderalvegetation,
Schichtstärke: 5 bis 10 cm.
Menge: 300,000 m2

#### Bereich 1.3 GELÄNDEBEARBEITUNG

**1.3.1 Pflanzliche Bodendecke abräumen und entsorgen**
Pflanzliche Bodendecke einschl. oberste verwurzelte Boden- schicht abräumen, lösen, laden und seitlich lagern. DIN 18320,
Bewuchs: Rasen und Ruderalvegetation,
Schichtstärke: 5 bis 10 cm.
Menge: 320,000 m2

**1.3.2 Boden und Auffüllungen für Flächen lösen, getrennt lagern**
Boden, Tragschichten und Auffüllungen für Flächen profil- gerecht nach DIN EN 4124 lösen ab OK Bestand und seitlich, getrennt nach Bodenklassen, lagern.
Bodenklasse 3-5
Lagerungsdichte: locker - mitteldicht (Auffüllungen aus Hang- schutt/Fels),
Konsistenz: steif - halbfest (bindige Auffüllungen),

Aushubtiefe von 0,25 bis 0,65 m
Gründungssohle verdichten.
Dichte nach DIN 18 125-2 1,9 - 2,1 t/m3
Entfernung zum Lagerplatz bis zu 200m

Unbrauchbare Stoffe, wie Stahlteile, Kunststoffteile etc. auf- nehmen und seitlich lagern. Die Entsorgung wird extra vergütet.
Menge: 500,000 m3

**1.3.3 Graben bis 1,25m für Leitungen lösen**
Boden, ungebundene Tragschichten und Auffüllungen der Gräben für Leitungen, Schächte und Hülsenfundamente, Grabenbreiten nach DIN EN 1610 bzw. DIN 4124, profilgerecht lösen ab OK Bestand und seitlich, getrennt nach Bodenklassen, lagern.
Aushubtiefe bis 1,25 m, Sohlenbreite der Gräben über 0,4 bis 0,8 m, Bodenklasse 4-5.
Gründungssohle verdichten.
Menge: 50,000 m3

**1.3.4 Zulage für Fels (Graben)**
Zulage zu Pos. 1.3.3
Fels, Rhyolith (FR), mittelschwer - schwer lösbarer Fels,
Genese: vulkanisches Ergußgestein
Einaxiale Druckfestigkeit: mäßig hoch - sehr hoch (σD = 25 - 150 MN/m²),
Verwitterungsgrad: schwach - stark verwittert (Stufe 1 - 3)
Schichtflächenabstand: dünn - mittel (60 bis 600 mm)
Kluftflächenabstand: eng - mittelständig (60 - 600)
Dichte nach DIN 18 125-2 2,1 - 2,5 t/m3
Menge: 30,000 m3

**1.3.5 Rohrgrabenverfüllung herstellen**
Rohrgrabenverfüllung für senkrecht begrenzte Grabenab- schnitte herstellen;
- im Bereich der Leitungen ist Sand zu verwenden;
- für die Restauffüllung ist zwischengelagerter Boden lagen- weise einzubauen und zuverdichten;
die Abrechnung erfolgt nach tatsächlicher Grabenbreite, höch- stens jedoch nach der für die Herstellung des Leitungsgrabens vergüteten Breite; Mehreinbau im Bereich der Schächte und Arbeitsräume für Rohrverbindungen ist einzurechnen.
Einbautiefe: bis 1,25m
Menge: 45,000 m3

**1.3.6 Seitlich lagerender Boden anfüllen und planieren,**
Seitlich lagerender Boden um Skaterplatz anfüllen und planieren, Stärke bis 50 cm.
Transport vom Lagerplatz bis 100 m
Menge: 150,000 m3

**1.3.7 Bearbeitungsfläche unter Massenausgleich planieren**
Bearbeitungsfläche unter Massenausgleich planieren, für Vege- tationsflächen und Mulden/Gräben,
Ab-/Auftragsdicke über 30 bis 50 cm, zulässige Abweichung von der Sollhöhe +/- 5 cm, Neigung der Fläche bis 1:4
Anteil der geneigten Flächen bis 20%
Menge: 450,000 m2

**1.3.8 Bearbeitungsfläche Heizhaus planieren**
Bearbeitungsfläche (Abbruchfläche Heizhaus und Umgebung) unter Massenausgleich planieren, für Wiese, Füllen von Löchern, Ab-/Auftragsdicke über 30 bis 40 cm, zulässige Abweichung von der Sollhöhe +/- 5 cm.
Menge: 120,000 m2

**1.3.9 Bearbeitungsfläche Wege planieren**
Bearbeitungsfläche entlang der Wege unter Massenausgleich planieren, für Wiese,  Ab-/Auftragsdicke über 5 bis 15 cm, zu- lässige Abweichung von der Sollhöhe +/- 5 cm.
Menge: 240,000 m2

#### Bereich 1.4 BEFESTIGTE FLÄCHEN

**1.4.1 Planum herstellen**
Planum herstellen, für Platzfläche und Wegeflächen, zulässige Abweichung von der Sollhöhe +/- 2 cm.
Menge: 1350,000 m2

**1.4.2 Unterbau verdichten**
Baugrund/Unterbau verdichten,
Verformungsmodul Ev 2 mind. 45 MN/m², Ev2/Ev1</- 2,5.
Verdichtungsgrad DPr mind. 97 %.
zulässige Abweichung von der Nennhöhe + 2 cm.
Ebenheit (Abweichung/4 m) kleiner gleich 3 cm.
Menge: 1350,000 m2

**1.4.3 Probeflächen für Bemessung der FSS-stärken anlegen**
Probeflächen für Bemessung der FSS-stärken anlegen, ver- dichten und mittels Lastplattendruckversuch aus Pos. 1.4.4 prüfen.
Probefläche Größe ca 2x2 m ausschachten, Sohle verdichten, FSS wie in Pos. Frostschutzschicht 0/45 Borstgras beschrieben liefern, einbauen und verdichten.
Stärke von 20cm bis 55 cm,
Verformungsmodul Baugrund Ev 2 mind. 45 MN/m²,
Ev2/Ev1</- 2,5.
Verformungsmodul OK FSS Ev 2 mind. 120 MN/m²,
Ev2/Ev1</- 2,5.
Verschiedene Schichtstärken.
Menge: 6,000 St

**1.4.4 Lastplattendruckversuch**
Lastplattendruckversuch,
Kontrollprüfung als Fremdüberwachung auf Anweisung der Bau- überwachung - für Verformungsmodul.
Einschl. Bereitstellen des Belastungsfahrzeugs und Übergabe des Prüfprotokolls in 3-facher Ausfertigung.
Menge: 5,000 St

**1.4.5 Kontrollprüfung TSoB Verformungsmodul dynamischer Lastplattendruckversuch**
Kontrollprüfung ZTV LW auf besondere Anordnung des AG, für Baugrund und Tragschicht ohne Bindemittel, Prüfung für Verformungsmodul, mit dynamischem Lastplattendruckversuch TP BF-StB.

Verformungsmodul Baugrund, Ev 2 mind. 45 MN/m²,
Ev2/Ev1</- 2,5.
Verformungsmodul OK FSS Ev 2 mind. 120 MN/m²,
Ev2/Ev1</- 2,5.
Menge: 10,000 St

**1.4.6 FSS ländl. Weg DPr1 EV2 120MPa 0/45 D 20-55cm**
Frostschutzschicht ZTV LW, in ländlichen Wegen, Borstgras, Verdichtungsgrad mind. DPr 1, Verformungsmodul auf der Oberfläche mind. EV2 120 MPa, aus Baustoffgemisch für Frostschutzschicht, natürliche Gesteinskörnung TL Gestein, Körnung 0/45, Schichtdicke  von 20-55 cm, Infiltrationsbeiwert ki größer gleich 1 x 10 hoch minus 5 m/s, Arbeiten mit Gerät.

Gesteinsart wie anstehend: Quarzporphyr
Entfernung Gewinnungsort zum Einbauort bis 10 km.

Angabe Gewinnungsort: '....................................................'
Menge: 220,500 m3

**1.4.7 FSS ländl. Weg DPr1 EV2 100MPa 0/45 D 38cm**
Frostschutzschicht ZTV LW, in ländlichen Wegen, Ver- dichtungsgrad mind. DPr 1, Verformungsmodul auf der Ober- fläche mind. EV2 100 MPa, aus Baustoffgemisch für Frostschutzschicht, natürliche Gesteinskörnung TL Gestein, Körnung 0/45, Schichtdicke 38 cm, Infiltrationsbeiwert ki größer gleich 1 x 10 hoch minus 5 m/s, Arbeiten mit Gerät.
Menge: 80,000 m3
Leistungsbereichkatalog: 080

**1.4.8 STS ländl. Weg DPr1 EV2 120MPa 0/32 D 20cm**
Schottertragschicht ZTV LW, in ländlichen Wegen, Ver- dichtungsgrad mind. DPr 1, Verformungsmodul auf der Ober- fläche mind. EV2 120 MPa, aus Baustoffgemisch für Schottertragschicht, natürliche Gesteinskörnung TL Gestein, Körnung 0/32, Schichtdicke 20 cm, die Oberfläche der Tragschicht wird für längere Zeit unmittelbar befahren.
Menge: 200,000 m2
Leistungsbereichkatalog: 080

**1.4.9 DSoB ländl. Weg Gemisch DoB 0/16 D 7cm**
Deckschicht ohne Bindemittel ZTV LW, in ländlichen Wegen, aus Baustoffgemisch für Deckschichten ohne Bindemittel, natürliche Gesteinskörnung TL Gestein, Körnung 0/16, Schichtdicke 7 cm, Verdichtungsgrad und Verformungsmodul müssen den geforderten Werten der Tragschicht entsprechen und nachgewiesen werden, zulässige Abweichung von der Sollhöhe 3 cm, Abweichung von der Ebenheit innerhalb einer 4 m langen Messstrecke bis 2 cm.
Gesteinsart wie anstehend: Quarzporphyr
Entfernung Gewinnungsort zum Einbauort bis 10 km.

Angabe Gewinnungsort: '....................................................'
Menge: 200,000 m2

**1.4.10 Frostschutzschicht 0/45**
Frostschutzschicht als 1.Tragschicht in Platzflächen, Ver- formungsmodul EV2 gemäß Regeldetail, aus Schotter-Splitt-Brechsand-Gemisch, Körnung 0/45,
Schichtdicke: 38 cm
Frostsicherheit ist nachzuweisen.
Feinplanum Profilgenauigkeit +/- 4 cm,
Abrechnung nach Auftragsprofilen in Verbindung mit Liefer- scheinen.
Menge: 210,000 m3

**1.4.11 Schottertragschicht einbauen**
Schottertragschicht einbauen
Verformungsmodul EV2 mind. 100 MN/m²,
Verdichtungsgrad DPr mind 103%,
aus Schotter-Splitt-Sand-Gemisch, Körnung: 0/45,
Schichtdicke: 15cm,
Feinplanum Profilgenauigkeit +/- 2 cm.
Abrechnung nach Einbaufläche Deckschicht.
Menge: 465,000 m2

**1.4.12 Bordstein Beton, T 10x30**
Bordstein aus Beton, DIN 483 - T 10 x 30, Zuschlag aus gebrochenem Hartgestein,
Farbe: grau,
mit Fundament und beidseitiger Rückenstütze aus Beton mit einer Zusammensetzung C 16/20 DIN EN 206 und DIN 1045-2, Bettungsdicke 20 cm, Breite der Rückenstütze 15 cm, Fugen offen, mit Bewegungsfuge alle 6 m.
Menge: 100,000 m

**1.4.13 Zulage zu Pos. T 10x30**
Zulage zu Pos. 1.4.12 versetzen im Radius, mit geraden Stücken L 33-50 cm.
Menge: 28,000 m

**1.4.14 Rundbord r2 aus Granit, DIN 483 - RB 15/19cm**
Rundbord r2 aus Granit, DIN EN 1340, Maße DIN 483, Form RB 15/19, Farbton grau, mit Fundament und einseitiger Rückenstütze aus Beton mit einer Zusammensetzung C 16/20 DIN EN 206 und DIN 1045-2, Bettungsdicke 20 cm, Breite der Rückenstütze 15 cm, mit Dehnungsfuge alle 6 m.
Menge: 21,000 m

**1.4.15 Anschlußarbeiten für Borde**
Anschlußarbeiten für Tief- und Rundborde, Herstellen von Passstücken
Menge: 10,000 St

**1.4.16 Randeinfassung 2-zeilig Natursteinpflaster**
Pflasterstreifen als Randeinfassung aus Steinpflaster FGSV ZTV Pflaster-StB und Ergänzung M RR, gebundene Bauweise, Ausführung der Pflasterstreifen nach Anzahl der Zeilen, 2-zeilig, Natursteinpflaster, TL Pflaster-StB, Gesteinsart Granit, Farbton grau, Maße L/B/H 160-200/160/160 mm, Dickenabweichung Klasse 0, in Fahrbahnen, Belastungskategorie A, Tragschicht wird gesondert vergütet, Fundament und einseitige Rückenstütze aus Beton mit einer Zusammensetzung C 16/20 DIN EN 206 und DIN 1045-2, Dicke 20 +/- 2 cm, Breite der Rückenstütze 25 +/- 2 cm, zementgebundenen Pflasterfugen- mörtel einkehren und einschlämmen, Fugenbreite 10 +/- 5 mm.
Menge: 20,000 m

**1.4.17 TS Asphalt Bk0,3 AC22TN Bindem. 70/100 D 8cm**
Asphalttragschicht ZTV Asphalt-StB, Belastungsklasse RStO 12 Bk0,3, Mischgutart AC 22 T N, natürliche Gesteinskörnung TL Gestein, Mitverwendung von Asphaltgranulat ist zulässig, Bindemittel Straßenbaubitumen 70/100 TL Bitumen-StB und DIN EN 12591, Schichtdicke 8 cm, Einbaudicke gemäß TPD-StB durch Messen mit Tiefenlehre.
Menge: 465,000 m2
Leistungsbereichkatalog: 080

**1.4.18 Bitumenhaltiges Bindemittel aus Vorposition**
Bitumenhaltiges Bindemittel aufsprühen,
Bindemittel: PmOB Art C2 U 60 K
Bindemittelmenge: 0,3 kg/m²
Unterlage vorher reinigen, Kehrgut der Verwertung nach Wahl des AN zuführen.
Vor Einbau der Asphaltdeckschicht.

Handeinbau an Anschlusskanten, Ecken, Einbauten und Ge- bäuden wird nicht gesondert vergütet.
Menge: 465,000 m2

**1.4.19 Asphaltbetondeckschicht Bk0,3 AC8DN D 4cm Bindem. 70/100**
Asphaltdeckschicht aus Asphaltbeton, ZTV Asphalt-StB, Belastungsklasse RStO 12 Bk0,3, Mischgutart AC 8 D N, natürliche Gesteinskörnung TL Gestein, Schichtdicke 4 cm, Bindemittel Straßenbaubitumen 70/100 TL Bitumen-StB und DIN EN 12591, Hohlraumgehalt im Marshall-Probekörper 1 bis 3 Vol.-%, Einbaudicke gemäß TPD-StB durch Messen mit Tiefenlehre, auf die noch warme Oberfläche 0,5 bis 1 kg/m2 gebrochene Gesteinskörnung der Lieferkörnung 1/3 streuen, einwalzen, nicht gebundene Stoffe abfegen, aufnehmen und entsorgen, Entsorgung wird gesondert vergütet.
Menge: 465,000 m2
Leistungsbereichkatalog: 080

**1.4.20 Naht oder Anschluss zur Fuge aufw. versch. Randanschl. bis 20m**
Naht oder Anschluss zur Fuge aufweiten, versch. Randan- schlüsse bis 20m, Tiefe 40mm
Naht oder Anschluss ohne Fugenspalten Asphaltdeckschicht zur Fuge aufweiten und säubern. Anfallende Ausbaustoffe der Verwertung nach Wahl des AN zuführen.
Randanschluss vor Borden, Übergängen, Abläufen u ä.
Einzellängen bis 20.00 m
Fugenspalttiefe = 40 mm
Fugenspaltbreite = 10 mm.
Aufweiten durch schneiden
Menge: 160,000 m

**1.4.21 Asphaltbefestigung trennen Einzelfl. schneiden Dicke bis 15cm**
Asphaltbefestigung trennen Einzelfl. schneiden Dicke bis 15cm
Asphaltbefestigung  trennen.
in Einzelflächen längs zur Fahrbahnachse, Trennen durch Schneiden.
Menge: 35,000 m

**1.4.22 Fugenfüllung herstellen Deckschicht bis 20 m Tiefe 40 mm**
Fugenfüllung herstellen Deckschicht bis 20 m Tiefe 40 mm Breite 10mm Fugenfüllung herstellen.
Fuge Randfuge vor Borden, Übergängen, Abläufen, Schächten etc.
In der Asphaltdeckschicht.
Einzellängen bis 20,00 m.
Fugenspalttiefe = 40 mm.
Fugenspaltbreite = 10 mm.
Mit heiß verarbeitbarer Fugenmasse Typ N2, einschließlich zugehörigem und zuvor aufgetragenem Voranstrich
Menge: 160,000 m

**1.4.23 Ortbeton C16/20, liefern, einbauen**
Ortbeton C16/20, für provisorischen Abschlag / Rinne / Mulde 15 cm stark einbauen. Oberfläche glätten.
Menge: 1,000 m3

#### Bereich 1.5 BAUKONSTRUKTION

*Hinweis: Fundament für Mast*
Fundamente für Mast

**1.5.1 Filterschicht Füllstoff einbauen D 10-15cm Schotter-Splitt-Brechsand-Gemisch liefern**
Filter-/Dränageschicht unter Fundament Masthülse aus Schotter-Splitt-Gemisch 8/16 mm profilgerecht einbauen und verdichten, Schichtdicke über 10 bis 15 cm, zulässige Abweichung von der Sollhöhe +/- 2 cm,
Menge: 0,800 m3

**1.5.2 Fundamentrohr PE-HD DN350 L 950 mm**
Fundamentrohr ohne Abdeckungfür Mast 8 m,
Werkstoff, Rohr: PE-HD, gerippt, Länge 950 mm
NW DN 350
Eingrabtiefe 1,20m
Kabelauslass 2-seitig
Menge: 2,000 St

**1.5.3 Fundamentrohr PE-HD DN350 L800mm**
Fundamentrohr ohne Abdeckungfür Mast 6 m,
Werkstoff, Rohr: PE-HD, gerippt, Länge 800 mm
NW DN 350
Eingrabtiefe 1,20m
Kabelauslass 2-seitig
Menge: 4,000 St

**1.5.4 Fundamentrohr PE-HD DN350 1-seitig**
Fundamentrohr ohne Abdeckung für Mast 6m
Werkstoff, Rohr: PE-HD, gerippt, Länge 800 mm
NW DN 350
Eingrabtiefe 1,20m
Kabelauslass 1-seitig
Menge: 1,000 St

**1.5.5 Ortbeton Masthülse unbewehrt C25/30 X0 0,4-0,7m3**
Ortbeton für Masthülse, obere Betonfläche geneigt, Neigung über 10 bis 20 Grad, aus unbewehrtem Beton, Normalbeton C 25/30 DIN EN 206, DIN 1045-2, natürliche Gesteinskörnung, Expositionsklasse kein Korrosions- oder Angriffsrisiko X0, Dmax 16, Cl 1,0, CO,
Einzelvolumen über 0,4 bis 0,7m3.
Notwendige Schalung Kopfschalung ist mit einzuberechnen
Menge: 3,500 m3

**1.5.6 Kabelschutzrohr DN 90 aus PE, flexibel,**
Kabelschutzrohr DN 90 aus PE, flexibel, für Masthülsen- fundamente
Einzellänge 100 cm, in Fundamente einbauen.
Menge: 13,000 m

#### Bereich 1.6 AUSSTATTUNG

*Hinweis: Skate-Elemente/ Skate-Anlage entsprechend der DIN EN*
Skate-Elemente/ Skate-Anlage entsprechend der DIN EN 14974 liefern und aufstellen. Elemente TÜV geprüft.
Mindest- Garantie auf die Beläge der Skategeräte 5 Jahre, auf die Unterkonstruktion 10 Jahre.

Alle Stahlteile mindestens feuerverzinkt.

Anfahrbleche: Stahlblech verzinkt, 3mm
Kantenschutz: beanspruchte Kanten aus verzinktem Stahlrohr (50/50/3),
Fahrbeläge: stabil und bruchsicher, wasserfest, langlebig. Garantie 5 Jahre auf Beschädigung durch Umwelteinflüsse und normaler Beanspruchung.
Seitenverkleidungen: Rundumverkleidung zur Verhinderung, des Unterlaufen und Sammlung von Unrat und Abfällen. Eine Belüftug ist zu gewährleisten.
Geräuscharmut: Minimale Geräuschentwicklung ist zu gewähr- leisten durch Entkopplung von Fahrbahn und Stahlunter- konstruktion.

Skateelemente höhenverstellbar (nivellierbar) so, dass sie an den Belag angepasst werden können.
Montage verschiebsicher.

Bei jedem nachfolgend beschriebenem Elemente ist die Leistung der Anlieferung und der Aufstellung bestandteil.

Der Untergrund besteht aus zweilagiger Asphaltschicht Gesamt- stärke 12 cm.

Die Gesamtanlage ist im Detail zu planen, dies vor allem bei der Veränderung der Maße, Einhaltung der geforderten Sicher- heitsabstände und abzustimmen.

Hersteller: '....................................................' (vom Bieter einzutragen)

**1.6.1 Miniramp/Minipipe**
Miniramp/Minipipe
Breite 10,6 m
Podesthöhe 1,5 m
Länge 3,75 m,
Podesttiefe min. 1,2 m,
Absturzsicherung Podest Höhe 1 m

Hersteller: '....................................................' (vom Bieter einzutragen)

Typ: '....................................................' (vom Bieter einzutragen)
Menge: 1,000 St

**1.6.2 Skateelement: Quarterpipe 1,5**
Skateelement: Quarterpipe
Breite 2,5 m
Podesthöhe 1,5 m
Länge 4,90 m,
Podesttiefe min. 1,2 m,
Absturzsicherung Podest Höhe 1 m.

Hersteller: '....................................................' (vom Bieter einzutragen)

Typ: '....................................................' (vom Bieter einzutragen)
Menge: 1,000 St

**1.6.3 Skateelement: Quarterpipe**
Skateelement: Quarterpipe
Breite 2,5 m
Höhe 0,99 m
Länge 3,30 m,
Podesttiefe ca. 1,2 m

Hersteller: '....................................................' (vom Bieter einzutragen)

Typ: '....................................................' (vom Bieter einzutragen)
Menge: 1,000 St

**1.6.4 Skateelement: Rail**
Skateelement: Rail
Aus verzinktem Vierkantrohr Rechteckrohr 70/40/3 mm
Länge 6,00 m,
Sichtbare Höhe über Belag ca. 40 cm.
Montage mit Flanschplatten auf Belag.
Größe Flaschplatten nach statischer Erforderniss.

Hersteller: '....................................................' (vom Bieter einzutragen)

Typ: '....................................................' (vom Bieter einzutragen)
Menge: 1,000 St

**1.6.5 Skatelement: Zweiseitige Funbox**
Skatelement: Zweiseitige Funbox, mit Table und Bank,
mit Rail, mit Stairs
Bank-Table-Bank klein:
Länge 3,75m
Breite 1,25 m
Höhe 0,25 m.
Bank-Table Stairs groß
Länge, 6,75 m ohne Rail,
Breite 1,25 m
Höhe 0,5 m,
Stairs mit 3 Steigungen,
Rail 70/40/3 ca. 1,7m

Hersteller: '....................................................' (vom Bieter einzutragen)

Typ: '....................................................' (vom Bieter einzutragen)
Menge: 1,000 St

**1.6.6 Spielplatzschild Skateanlage**
Spielplatzschild Skateanlage
Größe: 620 x 830 mm, nach EU-Norm DIN EN 1176:2008-08 - mit freier Piktogrammwahl und UV/Antigraffiti-Schutzlackierung.

Merkmale des Spielplatzschildes - Skateanlage mit 8 frei zu wählenden Piktogrammen und Angabe des Betreibers. Inhalt entsprechend geforderter Information der europäischen Norm DIN EN 1176:2008-08

Farbe: weiß/ schwarz/ blau

Größe: 620 x 830 mm

Material: Hartaluminium 2 mm

Druck: mehrfarbig mit einer UV/Antigraffiti-Schutzlackierung

Verarbeitung: rechteckig beschnitten mit runden Ecken einschl. Montage an Seitenverkleidung der Miniramp
Menge: 1,000 St

**1.6.7 Sitzbank ohne Rückenlehne**
Sitzbank ohne Rückenlehne
Länge 1830 mm
Tiefe 480 mm
Höhe 450 mm
Alle Teile feuerverzinkt und pulverbeschichtet,
Farbe: Ral 5010 Enzianblau, seidenglänzend
Sitzfläche Gitterkonstruktion aus tragendem Flachstahl 20 x 3 mm und verschweißtem Rundstahl 4 mm, Rohrgestell: Stahlrohr 30 x 3 mm mit (sichtbare Ver- schraubung), Befestigungs- schrauben aus V 2 A der Sitzfläche mit dem Rohrgestell. Querverbindung zum Aufschrauben (Befestigung der Bank) auf Belag.
einsch. Befestigung auf Ashaltfläche einschl. Montagematerial.
Menge: 2,000 St

**1.6.8 Abfallbehälter**
Abfallbehälter
Form: rechteckig, mit Abdeckung
Volumen: 60 Liter
Befestigung: zum Einbetonieren
Maße: Gesamtbreite 425 mm, Gesamthöhe 1200 mm, Gesamttiefe 325 mm
Material (Behälter): Aluminium, Materialstärke 2,5 mm
Oberfläche (Behälter): geschliffen,

Ausstattung (Behälter): mit umbördelten Handlöchern nach Schnittschutzrichtlinie, mit asymmetrisch angeordneten Dreh- lagern
Material (Ständer): 107 mm breiter Doppelständer aus gekantetem Stahlblech in U-Form, Materialstärke 2,5 mm
Oberfläche (Ständer): feuerverzinkt nach DIN ISO EN 1461.

Ausstattung (Ständer): mit eingeschweißtem Zwischenrohr, Rohrwandung 2,5 mm, als Dreh- und Aufnahmepunkt für den Abfallbehälter, mit Betonauszugsperre aus 50 x 4 mm Flachstahl, schräg ausgeführt
Zubehör: Dreikantschlüssel, 8 mm

Fundament: Punktfundament (Maße: 50 x 30 x 50 cm,) aus Beton C 16/20

Leistung:
Die Leistung gelten incl aller Erdarbeiten und Herstellung der  Fundamente.

vorgeschlagenes Produkt:

Hersteller: 'Hahne & Lückel GmbH'

Typ: 'Abfallbehälter "Athen"'

oder gleichwertig

Hersteller: '....................................................' (vom Bieter einzutragen)

Typ: '....................................................' (vom Bieter einzutragen)
Menge: 1,000 St

#### Bereich 1.7 VEGETATIONSTECHNISCHE ARBEITEN

**1.7.1 Deckschicht für Borstgrasrasenflächen**
Deckschicht für Borstgrasrasenfläche wie folgt herstellen:
FSS 0/45 wie in Pos. 1.4.6 zu liefern, vermischen mit misch- fähigem, seitlich lagernden "Oberboden" (Verhältnis 5:1) für Vegetations- flächen nach DIN 18 915

Verdichtung der Tragschicht mit statischer Walze.
Verformungsmodul Ev 2 mind. 60 MN/m²,
Ev2/Ev1</- 2,5.

Tragschicht ist bündig, d.h. oberflächengleich an alle begren- zenden Teilflächen anzuarbeiten.
Einbaustärke im Mittel 10 cm
Menge: 830,000 m2

**1.7.2 Mähen vorhanden Bankette Borstgrasrasenweg**
Mähen vorhandenes Bankette entlang des Borstgrasrasen- weges mittels Allmäher, Handgeführt mit seitlichem Auswurf.
Mähertyp: Schlegelmäher,
Schnitthöhe: zwischen 6 bis 8 cm,
Mähgut auf zuvor beschriebene Wegefläche auswerfen und verteilen.
Mähgut anwalzen.
Breite des zu mähenden Streifens ca. 1 m.

Mit Hindernissen wie Baumstümpfe, Hügel und Unebenheiten ist zu rechnen.
Menge: 400,000 m2

#### Bereich 1.8 UMPFLANZARBEITEN

*Hinweis: Für die Baufeldfreimachung müssen vorhanden Orchideen*
Auf dem gesamten Gelände des Sportgymnasiums Oberhofs und müssen vorhandene Orchideen (Dactylorhiza fuchsii) umgesiedelt werden. Dies ist eine Auflage des Naturschutzes.
Da diese Pflanzen geschützt sind muss mit höchster Sorgfalt gearbeitet werden.
Die Pflanzen (-Standorte) werden gemeinsam vor Ort gekenn- zeichnet.
Die Pflanzenstandorte/ - gruppen müssen mit so viel Boden wie möglich aufgenommen werden. Dies sowohl in der Mächtigkeit als auch in der Fläche. Erstrebenswert ist eine Mächtigkeit von mind. 0,5 m und mit einer Fläche von 1 m2.
Am neuen Standort ist die Fläche vor dem Umpflanzen aufzunehmen und vorzubereiten.
Es ist darauf zu achten, dass nach Aufnahme der Pflanzen- standorte keine Zwischenlagerung, die Einfluss auf die Mächtigkeit und Größe haben könnte, erfolgt.
Am neuen Standort sind die Bereiche ergiebig zu wässern.

Der Entnahmeort liegt im Umkreis von 200m um den Pflanzort.
Es müssen keine öffentlichen Straßen benutzt werden.

**1.8.1 Auspflocken der Pflanzen**
*** Pauschalposition
Für die Ausführung wird es keinen detailierten Plan geben. Übergebene Pläne dienen zur Orientierung.
Der genaue Standort der umzusiedelnen Orchideen wird vor Ort gemeinsam mit dem Landschaftsarchitekten  ausgepflockt.
Das gleiche gilt für die Bereiche der Pflanzflächen. Ent- sprechende Pflöcke sind bereit zu stellen. ca. 50 Stück, Länge bis 50 cm mit Möglichkeit zur Beschriftung und Farblichen Markierung
Pfähle, Werkzeug und Mitarbeiter sind zu stellen.
Menge: 1,000 psch

**1.8.2 Boden für Pflanzgruben lösen, laden und einbauen**
Boden für Pflanzgruben lösen und seitlich lagern.
Die Schichtenreihenfolge ist zu beachten.

Pflanzgrubenmaße min.:
1,0 x 1,0 x 0,5 m
Menge: 25,000 m3

**1.8.3 Pflanzenentnahme mit Gerät, Größe der einzelnen**
Pflanzenentnahme mit Gerät, Größe der einzelnen Entnahmen von 0,3x0,3x0,3 m bis 1,0 x 1,0 x 0,5 m,
Transport der Entnahmen zum Pflanzstandort.
Ablegen der Entnahmen in vorbereitete Gruben.
Abrechnung nach Gruben am Entnahmeort.
Maximale Anzahl der Fahrten mit den Entnahmen 15 St.
Menge: 25,000 m3

**1.8.4 Unerwünschten Aufwuchs (Stockausschläge,**
Unerwünschten Aufwuchs (Stockausschläge, Gebüschstubben, Strauchaustriebe) an Pflanzstandort, nach ablegen der Pflanzen entfernen, in Handarbeit.
Strauchreste: Durchmesser bis 3 cm, Rest verbleibt im Boden.
Menge: 60,000 m2

**1.8.5 Wässern der Pflanzung**
Mindestwassermenge 100 l/m2 als Anwässerung und ver- dichten der Pflanzungsfläche. Wässern mit starken Strahl,
Menge: 60,000 m2

*Hinweis: Pflege*
Die Pflege der Pflanzung erfolgt über zwei Vegetationsperioden und endet im Herbst 2026.
Die erforderlichen Teilleistungen sind ohne besondere Anord- nung rechtzeitig auszuführen.
Erfolgt eine Aufforderung durch den AG, müssen die erfor- derlichen Teilleistungen innerhalb von drei Tagen beginnen.
Die Ausführung jeder Teilleistung ist dem AG vor Beginn schrift- lich anzuzeigen.
Die Erfordernis, Art, Umfang und Zeitpunkt von Leistung richtet sich nach der Witterung im Jahresverlauf.

Die Pflege soll das schnelle Verbuschen der Flächen verhindern, so dass sich die Orchideen und die Krautschicht gut entwickeln können.

Die Abrechnung erfolgt nach m2 Pflanzfläche bzw. bei der Pflege nach Gesamtfläche nach örtlichen Aufmaß

**1.8.6 Baumjungwuchs/Stockausschlag 2-10cm**
Gehölzjungwuchs/Stockausschlag in Teilflächen, roden, einschl. Wurzelwerk, Stammdurchmesser bis 3 cm

Holz aufnehmen und laden.

Anzahl der Arbeitsgänge 3 Stück,

Die Menge der Einzelleistung errechnet sich aus m2 der Pflanz- fläche geteilt durch die Anzahl der Arbeitsgänge.
Menge: 500,000 m2

**1.8.7 Mähen von Wiesenflächen**
Mähen von Wiese/Hochstaudenflur,
Wuchshöhe 20 bis 100cm,
Schnittzeitpunkt Augsut
Schnitthöhe 6 bis 10 cm,

Schnittgut aufnehmen und laden.

Anzahl der Arbeitsgänge 3 Stück.

Die Menge der Einzelleistung errechnet sich aus m2 der Pflanz- fläche geteilt durch die Anzahl der Arbeitsgänge.
Menge: 500,000 m2

#### Bereich 1.9 ENTSORGUNG, RECYCLING

**1.9.1 Beprobung Aushubmaterial**
Beauftragung eines Baugrundgutachters zur Beprobung und Analyse von anfallenden Aushubmaterial, eigenverantwortlich durch den AN.
Einstufung des Materials ErsatzbaustoffVO und Deponieklasse.
Menge: 2,000 St

**1.9.2 Boden und Baggergut (EBV) BM-F0* abfahren und entsorgen.**
Boden und Baggergut abfahren und entsorgen.
Abfallschlüssel nach AVV: 170504 Boden und Steine,  Zuord- nungskriterium Ersatzbaustoffverordnung (EBV) BM-F0*
Nachweis der geordneten Entsorgung ist zu erbringen.
Abrechnung nach Wiegeschein.
Menge: 100,800 t

**1.9.3 Boden und Baggergut (EBV) BM-F1 abfahren und entsorgen.**
Boden und Baggergut abfahren und entsorgen.
Abfallschlüssel nach AVV: 170504 Boden und Steine Zuord- nungskriterium Ersatzbaustoffverordnung (EBV) BM-F1
Nachweis der geordneten Entsorgung ist zu erbringen.
Abrechnung nach Wiegeschein.
Menge: 90,000 t

**1.9.4 Boden und Baggergut (EBV) BM-F2 abfahren und entsorgen.**
Boden und Baggergut abfahren und entsorgen.
Abfallschlüssel nach AVV: 170504 Boden und Steine Zuord- nungskriterium Ersatzbaustoffverordnung (EBV) BM-F2
Nachweis der geordneten Entsorgung ist zu erbringen.
Abrechnung nach Wiegeschein.
Menge: 16,200 t

**1.9.5 Boden und Baggergut (EBV) BM-F3 abfahren und entsorgen.**
Boden und Baggergut abfahren und entsorgen.
Abfallschlüssel nach AVV: 170504 Boden und Steine Zuord- nungskriterium Ersatzbaustoffverordnung (EBV) BM-F3
Nachweis der geordneten Entsorgung ist zu erbringen.
Abrechnung nach Wiegeschein.
Menge: 10,400 t

**1.9.6 Asphalt entsorgen**
Asphalt (Bitumengemische) abfahren und entsorgen
Abfallschlüssel nach AVV: 170302 Bitumengemische
Nachweis der geordneten Entsorgung ist zu erbringen.
Abrechnung nach Wiegeschein.
Menge: 180,000 t

**1.9.7 Beton Z 0 entsorgen**
*** Bezugsbeschreibung
Beton unbewehrt,
Bestehend aus Betonpflaster, Borde, Bauteile, Fundamente, Bodenplatten, Hohldielen, Betonbettungen und Stützen, ab- fahren und entsorgen
Abfallschlüssel nach AVV: 170101 Beton
Zuordnungskriterium Entsorgung: Z 0 unbelastet
Nachweis der geordneten Entsorgung ist zu erbringen.
Abrechnung nach Wiegeschein.
Menge: 341,730 t

**1.9.8 wie vor jedoch Z1.1**
*** wie Position 1.9.7
wie Pos. vor jedoch Z1.1
Menge: 78,890 t

**1.9.9 Ziegelmauerwerk entsorgen**
Mauerreste aus Ziegeln, abfahren und entsorgen
Abfallschlüssel nach AVV: 170102 Ziegel
Nachweis der geordneten Entsorgung ist zu erbringen.
Abrechnung nach Wiegeschein.
Menge: 36,000 t

**1.9.10 Stahlteile entsorgen**
Stahlteile, Bestehend aus Stahlträgern, Rohren, Zinkver- blechungen, Pfosten, Dachrinnen etc.
Abfallschlüssel nach AVV: 1700405 Eisen und Stahl, abfahren und entsorgen
Nachweis der geordneten Entsorgung ist zu erbringen.
Abrechnung nach Wiegeschein.
Menge: 4,650 t

**1.9.11 Abfall nicht gefährlich AVV170411 nicht schadstoffbelastet LKW AN transp. entsorgen Vergüt.Entsorg. AN**
Bau- und Abbruchabfälle, Metalle, nicht gefährlich, Abfall- schlüssel nach AVV (Abfallverzeichnis-Verordnung) 170411 Kabel, nicht schadstoffbelastet,
auf Baustelle lagernd, laden, mit LKW des AN transportieren, entsorgen, max. Gesamtgewicht ohne Beschränkung, zum Lager/zur Anlage nach Wahl des AN, Vergütung der Entsorgung übernimmt AN.
Menge: 200,000 kg

**1.9.12 Bitumenbahnen entsorgen**
Bitumenbahnen abfahren und entsorgen
Abfallschlüssel nach AVV: 17 03 02 Bitumengemische, Schadstoff PAK TRGS 524, DGUV-Regel 101-004, 11,6 mg/kg,
Nachweis der geordneten Entsorgung ist zu erbringen.
Abrechnung nach Wiegeschein.
Menge: 1,600 t

**1.9.13 Reststoffe entsorgen**
Reststoffe, die sich nicht zuordnen lassen, wie Kunststoffteile, Steinzeugrohre, Baureste aus dem Boden etc., abfahren und entsorgen
Abfallschlüssel nach AVV: 17 09 04 gemischte Bau- und Ab- bruchabfälle
Nachweis der geordneten Entsorgung ist zu erbringen.
Abrechnung nach Wiegeschein.
Menge: 0,800 t

**1.9.14 Spermüll entsorgen**
Spermüll, wie Gartenbänke, Sofas, Möbelreste,  Mülleimer aus Kunststoff etc. auf dem Gesamtgelände verteilt, sammeln, laden und entsorgen

Abfallschlüssel nach AVV: 20 03 07 Sperrmüll
Nachweis der geordneten Entsorgung ist zu erbringen.
Abrechnung nach Wiegeschein.
Menge: 0,500 t

### Titel 2 Sportplatz

#### Bereich 2.1 ABBRUCHMASSNAHMEN

**2.1.1 Einfassung (Beton) aufnehmen**
Einfassung der Wegeflächen/Fahrbahnbereiche aus Beton einschl. Bettung, aufnehmen, laden, nicht schadstoffbelastet
Breite: von bis 6-20 cm
Höhe: 20-30 cm
Bettung und Rückenstütze aus Beton
Breite bis 50 cm
Höhe/Stärke bis 40 cm.
Entsorgung wird gesondert vergütet.
Menge: 50,000 m

**2.1.2 Stahlpfosten abbrechen, laden,**
Stahlpfosten abbrechen, laden, Stahlpfosten wie Stahlträger, Fahnenmastpfosten, Torpfosten, Zaunpfosten etc. abbrechen, Pfosten einbetoniert.
Fundametgröße bis 80x80x80cm
Fundamentbeton abbrechen.
Betonbruch und Stahl getrennt laden.
Entsorgung wird gesondert vergütet.
Menge: 15,000 St

**2.1.3 Asphaltbelag abbrechen**
Abbruch der bitumenhaltigen Befestigung in Teilflächen,  Ab- bruchdicke bis 20cm, Abbruchbreite bis 13 cm,
Befestigung brüchig, verwurzelt, durchwachsen mit Kräutern und Gehölzen,
aufgenommene Stoffe sammeln und laden, die Entsorgung wird gesondert vergütet.
Menge: 50,000 m2

**2.1.4 Teppich als ehemaliger Belag des Tennisplatz**
Teppich als ehemaliger Belag des Tennisplatzes in Teilflächen und Haufwerken aufnehmen/-sammeln und laden. Die Entsorgung wird seperat vergütet.
Menge bis 300 m2
Menge: 30,000 h

#### Bereich 2.2 GELÄNDEBEARBEITUNG

**2.2.1 Pflanzliche Bodendecke abräumen und entsorgen**
Pflanzliche Bodendecke einschl. oberste verwurzelte Boden- schicht abräumen, lösen, laden und entsorgen, DIN 18320,
Bewuchs: Rasen und Ruderalvegetation,
Schichtstärke: 5 bis 10 cm.
Gebühren für die Verwertung/Beseitigung des Materials werden nicht gesondert vergütet.
Abfallschlüssel nach AVV (Abfallverzeichnis-Verordnung) 2002 Garten- und Parkabfälle, nicht schadstoffbelastet
Menge: 450,000 m2

**2.2.2 Mähen wiesenähnliche Fläche**
Mähen von wiesenähnlichen Flächen, wiesenähnlicher Bewuchs und Gehölzrückstände, Höhe bis 1,0 m, ein Schnitt,
anfallende Stoffe laden, abfahren und geordnet entsorgen, Gebühren für die Verwertung/Beseitigung des Materials werden nicht gesondert vergütet. Abfallschlüssel nach AVV (Abfall- verzeichnis-Verordnung) 200201 biologisch abbaubare Abfälle, nicht schadstoffbelastet
Menge: 450,000 m2

**2.2.3 Oberboden abtragen und auf messbarer Miete lagern**
Oberboden, Oberste Schicht des Bodens, bestehend aus anorganischen Stoffen, und organischen Stoffen wie Humus und Bodenlebewesen, abtragen und als messbare Miete lagern,
Stärke: von 10 bis 20 cm.
Abrechnung über Aufmass an Oberbodenmiete. Der Lockerungsfaktor beträgt 1,25
Entfernung zum Lagerplatz bis zu 300 m.
Menge: 80,000 m3

**2.2.4 Boden und Auffüllungen für Flächen**
Boden und Auffüllungen für Flächen und Winkelstützwände profilgerecht nach DIN EN 4124 lösen ab OK Bestand und seitlich, getrennt nach Bodenklassen, lagern.
Bodenklasse 3-5
Lagerungsdichte: locker - mitteldicht (Auffüllungen aus Hang- schutt/Fels),
Konsistenz: steif - halbfest (bindige Auffüllungen),

Aushubtiefe von 0,5 bis 2,5 m,
Gründungssohle verdichten.
Dichte nach DIN 18 125-2 1,9 - 2,1 t/m3
Entfernung zum Lagerplatz bis zu 300 m.
Menge: 1450,000 m3

**2.2.5 Boden und Auffüllungen für Fundamente,**
Boden und Auffüllungen für Fundamente, profilgerecht nach DIN EN 4124 lösen ab OK Bestand und seitlich, getrennt nach Bodenklassen, lagern.
Aushubtiefe bis 1,5 m.
Gründungssohle verdichten.
Menge: 42,000 m3

**2.2.6 Zulage für Fels (Fläche)**
Zulage zu Pos. 2.2.4
Fels, Rhyolith (FR), mittelschwer - schwer lösbarer Fels,
Genese: vulkanisches Ergußgestein
Einaxiale Druckfestigkeit: mäßig hoch - sehr hoch (σD = 25 - 150 MN/m²),
Verwitterungsgrad: schwach - stark verwittert (Stufe 1 - 3)
Schichtflächenabstand: dünn - mittel (60 bis 600 mm)
Kluftflächenabstand: eng - mittelständig (60 - 600)
Dichte nach DIN 18 125-2 2,1 - 2,5 t/m3
Menge: 400,000 m3

**2.2.7 Graben bis 1,25m für Leitungen lösen**
Boden, ungebundene Tragschichten und Auffüllungen der Gräben für Leitungen und Schächte,
Grabenbreiten nach DIN EN 1610 bzw. DIN 4124, profilgerecht lösen ab OK Bestand und seitlich, getrennt nach Bodenklassen, lagern.
Aushubtiefe bis 1,25 m, Sohlenbreite der Gräben über 0,4 bis 0,8 m, Bodenklasse 4-5.
Gründungssohle verdichten.
Menge: 110,000 m3

**2.2.8 Graben bis 1,75m für Leitungen lösen**
Boden, ungebundene Tragschichten und Auffüllungen der Gräben für Leitungen und Schächte,
Grabenbreiten nach DIN EN 1610 bzw. DIN 4124, profilgerecht lösen ab OK Bestand und seitlich, getrennt nach Bodenklassen, lagern.
Aushubtiefe bis 1,75 m, Sohlenbreite der Gräben über 1,0 bis 1,3 m, Bodenklasse 4-6.
Gründungssohle verdichten.
Menge: 110,000 m3

**2.2.9 Graben bis 2,50m für Leitungen lösen**
Boden, ungebundene Tragschichten und Auffüllungen der Gräben für Leitungen und Schächte,
Grabenbreiten nach DIN EN 1610bzw. DIN 4124, profilgerecht lösen ab OK Bestand und seitlich, getrennt nach Bodenklassen, lagern.
Aushubtiefe von 1,75 bis  2,50 m, Sohlenbreite der Gräben über
1,0 bis 1,3 m, Bodenklasse 4-6.
Gründungssohle verdichten.
Menge: 28,000 m3

**2.2.10 Zulage für Fels (Graben)**
Zulage zu Pos. 2.2.8
Fels, Rhyolith (FR), mittelschwer - schwer lösbarer Fels,
Genese: vulkanisches Ergußgestein
Einaxiale Druckfestigkeit: mäßig hoch - sehr hoch (σD = 25 - 150 MN/m²),
Verwitterungsgrad: schwach - stark verwittert (Stufe 1 - 3)
Schichtflächenabstand: dünn - mittel (60 bis 600 mm)
Kluftflächenabstand: eng - mittelständig (60 - 600)
Dichte nach DIN 18 125-2 2,1 - 2,5 t/m3
Menge: 100,000 m3

**2.2.11 Rohrgrabenverfüllung herstellen**
Grabenverfüllung für senkrecht begrenzte Grabenabschnitte herstellen;
- im Bereich der Leitungsrohre ist Kies-Sand-Gemisch zu ver- wenden, Bettung Typ 1, Dicke der unteren Bettungsschicht mind. 12 cm, obere Bettungsschicht aus Kies-Sand-Gemisch mind. 30 cm.
- für die Restauffüllung ist zwischengelagerter geeigneter Boden/Auffüllmaterial  lagenweise einzubauen und zu ver- dichten;
Befestigte Flächen Verformungsmodul EV2 >/= 45 mn/m2 Vegetationsflächen: Eigenlast der Maschienen und Geräte, die Abrechnung erfolgt nach tatsächlicher Grabenbreite, höchstens jedoch nach der für die Herstellung des Leitungsgrabens vergüteten Breite; Mehreinbau im Bereich derSchächte und Arbeitsräume für Rohrverbindungen ist einzurechnen.
Einbautiefe: bis 2,5 m
Menge: 72,000 m3

**2.2.12 Rohrgrabenverfüllung Kabel herstellen**
Rohrgrabenverfüllung Kabel für senkrecht begrenzte Grabenab- schnitte herstellen;
- im Bereich der Leitungen ist Sand zu verwenden;
- für die Restauffüllung ist zwischengelagerter Boden lagen- weise einzubauen und zuverdichten;
die Abrechnung erfolgt nach tatsächlicher Grabenbreite, höchstens jedoch nach der für die Herstellung des Leitungs- grabens vergüteten Breite; Mehreinbau im Bereich der Schächte und Arbeitsräume für Rohrverbindungen ist einzu- rechnen.
Einbautiefe: bis 1,25m
Menge: 90,000 m3

**2.2.13 Boden/Tragschichten für Fundamente ausheben**
Boden/Tragschichten für Einzelfundamente ausheben,
Bodenklasse 3-5 DIN 18300 bzw. Tragschichten in Wegebe- reichen.
Maximale Aushubtiefe ab OK Gelände 60cm
Maximale Aushubbreite bis 80cm

Entsorgung wird gesondert vergütet.
Menge: 13,000 m3

**2.2.14 Beprobung Aushubmaterial/Betonabbruchmaterial**
Beauftragung eines Baugrundgutachters zur Beprobung und Analyse von anfallendem Aushubmaterial und Betonabbruch- material, eigenverantwortlich durch den AN.
Einstufung des Materials nach LAGA und Deponieklasse.
Menge: 3,000 St

#### Bereich 2.3 ABWASSERANLAGEN

**2.3.1 Hochlast-Vollwand-Kanalrohr DN 150 Polypropylen**
Hochlast-Vollwand-Kanalrohr DN 150 Polypropylen Nenn-Ring- steifigkeit mind. 8 kN/m², Hochlast-Vollwand-Kanalrohr liefern und in Teilstücken  verlegen,
einschl. Bettung und Umhüllung aus Kies-Sand-Gemisch . PP-Rohre nach DIN EN 1852 mit Steckmuffe und formschlüssig fixierten Dichtungen aus EPDM, Dichtheit bis mind. 2,5 bar nachgewiesen.
Untere Bettungsschicht nach DIN EN 1610 Typ 1, 150 mm, Auflagerwinkel 90 Grad, Abdeckung 150 mm,
Seitenverfüllung und Abdeckung nach DIN EN 1610,
Proctordichte: min. 95 %.
Menge: 28,500 m

**2.3.2 Formstücke DN 150 wie Bogen, Übergänge, Enddeckel**
Formstücke für vor beschriebene Leitung wie Bogen, Über- gänge, Enddeckel, etc., alle Winkelgrade, als Zulage zum Rohr DN 150, liefern und montieren.
Menge: 15,000 St

**2.3.3 Einfachabzweig 45° DN 150/150**
Einfachabzweig 45° für vor beschriebene Leitung als Zulage zum Rohr DN 150/150, liefern und montieren.
Menge: 2,000 St

**2.3.4 Einfachabzweig 45° DN 110/150**
Einfachabzweig 45° für vor beschriebene Leitung als Zulage zum Rohr DN 110/150, liefern und montieren.
Menge: 1,000 St

**2.3.5 Entwässerungsrinne C250 NW 150mm Polymerbeton Abdeck. Stahl verz schraublose Arretierung**
Entwässerungsrinne für Oberflächenwasser DIN EN 1433 und DIN 19580, Klasse C 250, Nennweite 150 mm, aus Polymer- beton, ohne Gefälle, Kantenschutz aus verzinktem Stahl, vorge- richtet für schraublose Arretierung.
Ausbildung eines wasserdichten Rinnenstoßes durch Verfugen, gemäß der Einbauanleitung des Herstellers verlegen, einschl. Fundament aus Normalbeton C 16/20 DIN EN 206, DIN 1045-2.

Baulänge 1,0m

Abdeckung wird seperat vergütet.
Menge: 14,000 St

**2.3.6 Rinne 50 cm**
vor Pos. 2.3.5 jedoch Baulänge 0,50 m
Menge: 2,000 St

**2.3.7 Einlaufkasten Entwässerungsrinne C250 NW 150mm Polymerbeton Abdeck. Stahl verz schraublose Arretierung**
Einlaufkasten für Entwässerungsrinne, Klasse C 250, Nennweite 150 mm, aus Polymerbeton, mit Abdeckung aus verzinktem Stahl, als Maschenrost, mit Kantenschutz aus verzinktem Stahl, mit schraubloser Arretierung, mit Stirnwand.
Menge: 2,000 St
Leistungsbereichkatalog: 009

**2.3.8 Rost passend für vor beschriebenen Rinnen**
Rost passend für vor beschriebenen Rinnen, Rost, C 250, Maschenrost Q+, Stahl verzinkt,
MW 30x10, L=100cm
Abdeckungen Kl. C250 DIN EN 1433 mit Arretierung, mit Verschiebesicherung, mit von oben nicht sichtbarer Arretierung.
Material: Stahl verzinkt
Baulänge: 100 cm
Menge: 16,000 St

**2.3.9 wie vor Pos. jedoch**
wie vor Pos. 02.03.8 jedoch Baulänge 50cm
Menge: 1,000 St

**2.3.10 Rinne NW 150 - Rinnenabschnitt 90° inkl. Abdeckung als**
Rinne NW 150 - Rinnenabschnitt 90° inkl. Abdeckung als Passstück, Rinne 1000 mm
Schnitt der Abdeckung, Verzinkung nachbehandeln.
Menge: 1,000 St

**2.3.11 Kastenrinne Rinnenkanal aus Stahl**
*** Bezugsbeschreibung
Kastenrinne Rinnenkanal aus sendz. verzinktem Stahlblech, Roste optisch gleich wie Drainroste Pos. 2.3.8
Mit geschlitztem Rinnenboden und Gitterrostauflage (Maschen- weite: 30/10 mm)
Belastbarkeit: bis 500 kg.
einschl. 2 Endkappen.
Nach Herstellervorgaben einbauen.

Einbausituation: vor Außentüren und Fenster

Bauhöhe: 40 mm
Maße: 1900/200mm
Die Maße sind vor Ort zu prüfen.
Menge: 1,000 St

**2.3.12 Länge gesamt 1550mm**
*** wie Position 2.3.11
Menge: 1,000 St

**2.3.13 Länge gesamt 1670 mm**
*** wie Position 2.3.11
Länge 1670 mm
Menge: 1,000 St

**2.3.14 Auskleidung Sohle/Wand Graben Geotextil**
Auskleidung der Sohle und der Wände des/der Drän- grabens/Sickergruben mit geotextilem Filter, Durchlässig- keitsbeiwert kv mind. 0,1 cm/s, wirksame Öffnungsweite (DW) 0,25 bis 0,5 mm, Überlappungsbreite 15 cm, Überdeckung der Graben-/Grubenränder mind. 20 cm, Abrechnung nach bedeckter Fläche.
Menge: 520,000 m2
Leistungsbereichkatalog: 010

**2.3.15 Drainleitung, VSR DN 100, liefern und einbauen**
Sickerleitungsrohr für die Entwässerung von Sportanlagen, als Vollsickerrohr gemäß DIN 4262-1, DN 100

Länge  6 m, mit einseitig aufgesteckter Muffe, Typ  R2
Material  PE-HD,
Wassereintrittsfläche  = 50 cm²/m
Schlitzbreite  1,2 mm +/- 0,4mm
Ringsteifigkeit  SN 4 gemäß DIN EN ISO 9969
Nennweite  DN 100

in Verbundrohrbauweise (außen gewellt, innen glatt), zum Einbau in Sickersträngen, als Vollsickerrohr (TP),

im geplanten Gefälle in vorbereitete Draingräben

auf eine 20 cm hohe Sickerpackung verlegen;

Hersteller: '....................................................' (vom Bieter einzutragen)
Menge: 100,000 m

**2.3.16 Formstücke für vor beschriebene Drainleitung wie Bogen,**
Formstücke für vor beschriebene Drainleitung wie Bogen, Übergänge, Verbindungsmuffe, Enddeckel, etc., alle Winkelgrade,
als Zulage zum Rohr DN 100, liefern und montieren.
Menge: 6,000 St

**2.3.17 Drainpackungsbaustoff liefern und einbauen**
Drainpackungsbaustoff liefern und einbauen, geeignet für die Verfüllung gemäß den Vorgaben der DIN 18035-3

Wasserdurchlässigkeit:
  k > 0,01 cm/s;

Material: Gemische aus natürlichen Gesteinskörnungen nach DIN EN 13242,

Körnungsbereich:
  0,06 bis 32 mm;
  max.15 % Massenanteile < 0,2 mm;
Menge: 120,000 m3

**2.3.18 Spül- und Kontrollschacht, DN 315, H bis 80 cm (Konto TMBJS)**
Spül-, und Kontrollschacht DA 315 aus PVC-U, ohne Sandfang,
nach DIN 4095,
Bauhöhe Rohrsohle - OK Deckel: bis 200 cm;

mit 4 Anschlussstützen DN 100/ DN 150,

mit arretierbarer Schachtabdeckung aus Guß, quadratisch, mit füllbarem Doppelboden zur Verbesserung der Stand- und Auftriebssicherheit,
Schachtaufsetzrohr DN 315 aus PVC-U mit angeformter Muffe,

liefern und inkl. aller erforderlichen Erd-, Fundament- und Nebenleistungen herstellen.

Die Position beinhaltet die Komplettleistung zur Herstellung des funktionstüchtigen Schachtes inkl. der Lieferung aller erfor- derlichen Kleinmaterialien und des Anschlusses der Drain- und KG-Leitungen.
Menge: 1,000 St

#### Bereich 2.4 EINFRIEDUNGEN

*Hinweis: Ballfangzaun Tennis-/Volleyballfeld*
Die dreiseitige Einfriedung des Tennis- und Volleyballfeldes erfolgt mit einem Stabgittermattenzaun. An den Stirnseiten, 31,66 m, an einer Kopfseite 5 m und an der anderen Kopfseite 14,40 m
Der Stabgittermattenzaun hat eine Höhe von 3 m.
Die Eckpfosten 2 Stück sind jeweils in der Position mit einzukalkulieren.

**2.4.1 Ortbeton für Fundament liefern, einbauen und**
Ortbeton für Fundamente liefern, einbauen und verdichten, Material: Beton C 20/25, einschl. nötiger Kopfschalungen
Menge: 6,000 m3

**2.4.2 Ballfangzaun Stahlgittermatte lärmgedämmt Doppelstabmatte H 3m Maschenweite 50/200mm Doppelstab 8mm Pfosten Formstahl IPE H 80mm L 360cm anthrazit**
Ballfangzaun, aus Stahlgittermatten (Paneele) DIN EN 10223-7, lärmgedämmt, als Doppelstabmatte, Höhe 3 m, Maschenweite 50/200 mm, Dicke der senkrechten Drähte 6 mm, waagerechte Profile als Doppelstab 8 mm, befestigen an Pfosten mit Abdeckleiste, Bodenabstand 3 cm, Einzelfeldlänge 2,5 m,
Pfosten aus Stahlvierkantrohr S235 DIN EN 10219-2 mit Gittermattenhalterungen, Querschnitt 80/40 mm, Wanddicke 3 mm, Kopf verschlossen mit Aluminiumkappe, Gesamt- pfostenlänge 380 cm, Endpfosten werden gesondert vergütet, feuerverzinkt DIN EN ISO 1461 und pulverbeschichtet DIN 55633, Farbton anthrazit RAL 7016.
Menge: 52,000 m
Leistungsbereichkatalog: 003

**2.4.3 Stahlgittermatte Passstück Ballfangzaun H 3m Maschenweite 50/200mm Doppelstab 8mm verz**
Passstück für Zaun wie in Pos. 2.4.2 Höhe 3 m, Einzelfeldlänge über 1,9 bis 2,25 m, feuerverzinkt DIN EN ISO 1461, Korrosionsschutz an den Schnittstellen wiederherstellen, an Pfosten befestigen mit Abdeckleiste.
Menge: 6,000 m

**2.4.4 Zaunpfosten als Endpfosten, für Ballfangzaun,**
Zaunpfosten als Endpfosten, für Ballfangzaun, Pos 2.4.2
Menge: 2,000 St

**2.4.5 Zaunpfosten als Eckpfosten, für Ballfangzaun,**
Zaunpfosten als Eckpfosten, für Ballfangzaun,  Pos 2.4.2, Ausführung gemäß Detail
Menge: 2,000 St

#### Bereich 2.5 MAUERN/WÄNDE

*Hinweis: Winkelstützwände*
Im Bereich der Teilfläche an dem Tennis-/Volleyballfeld entstehen mehrere Mauern zur Abfangung der Topografie. Stützmauern entstehen: entlang der Stellplatzflächen und beidseitig entlang einer Rampe am Neubau

**2.5.1 Planum herstellen**
Planum herstellen für Bauwerke, zulässige Abweichung von der Sollhöhe +/- 2 cm.
Menge: 44,000 m2

**2.5.2 Unterbau verdichten**
Unterbau verdichten Verformungsmodul Ev 2 mind. 45 MN/m², Ev2/Ev1</- 2,5.
Verdichtungsgrad DPr mind. 97 %.
zulässige Abweichung von der Nennhöhe + 2 cm.
Ebenheit (Abweichung/4 m) kleiner gleich 3 cm.
Menge: 44,000 m2

**2.5.3 Frostschutzschicht 0/45 30cm**
Frostschutzschicht als Tragschicht unter Winkelstützen, Ver- formungsmodul EV2 mind. 80 MN/m3, aus Schotter-Splitt-Brechsand-Gemisch,
Körnung 0/45,
Schichtdicke: min. 30 cm,
Frostsicherheit ist nachzuweisen.
Feinplanum Profilgenauigkeit +/- 4 cm,
Abrechnung nach Auftragsprofilen.
Menge: 13,200 m3

**2.5.4 Winkelstützelemente 100/105/12**
Stahlbeton-Winkelstützelemente aus Beton C30/37, Beton- deckung min. 25 mm, Bewehrung mit Betonstahl 500 M/S, in der Oberfläche Sichtbeton grau, glatt, Innenseite, bis auf den obersten Bereich, und Fußseite rau abgerieben, liefern und höhen- und fluchtgerecht auf einem frostsicherem Oberbau, bestehend aus einer min. 10 cm dicken Betonschicht C16/20 und einer 5 cm dicken Estrichmischung, versetzen. Alle sichtbaren Kanten gefast (10x10 mm) . Fertigung gemäß DIN 1045-1: 2001-07. Elemente mit Versetzösen an der Element-Fußseite, geeignet zum Versetzen und zum Verbinden der einzelnen Elemente untereinander.
Stoßfugen, Wandanschlüsse  mittels einer 25 cm breiten Bitumenschweißbahn abdecken.

Einbauort Hinterhof
Bauhöhe:  105 cm
Fußlänge:  60 cm
Wandung: 12 cm
Baulänge: 100 cm
Oberfl./Farbe: Sichtbeton grau,  Sichtseite Außen
Lastfall: VKL 5 KN/m²
Expos.klasse: XC4, XF1
Menge: 6,000 St

**2.5.5 Winkelstützelemente 100/55/12**
Stahlbeton-Winkelstützelemente aus Beton C30/37, Beton- deckung min. 25 mm, Bewehrung mit Betonstahl 500 M/S, in der Oberfläche Sichtbeton grau, glatt, Innenseite, bis auf den obersten Bereich, und Fußseite rau abgerieben, liefern und höhen- und fluchtgerecht auf einem frostsicherem Oberbau, bestehend aus einer min. 10 cm dicken Betonschicht C16/20 und einer 5 cm dicken Estrichmischung, versetzen. Alle sichtbaren Kanten gefast (10x10 mm) . Fertigung gemäß DIN 1045-1: 2001-07. Elemente mit Versetzösen an der Element-Fußseite, geeignet zum Versetzen und zum Verbinden der einzelnen Elemente untereinander. Stoßfugen, Wandan- schlüsse  mittels einer 25 cm breiten Bitumenschweißbahn ab- decken.

Bauhöhe:  55 cm
Wandung: 12 cm
Baulänge: 100 cm
Oberfl./Farbe: Sichtbeton grau,  Sichtseite Außen
Lastfall: VKL 5 KN/m²
Expos.klasse: XC4, XF1
Menge: 46,000 St

**2.5.6 Winkelstützelemente 50/105/12**
Stahlbeton-Winkelstützelemente aus Beton C30/37, Beton- deckung min. 25 mm, Bewehrung mit Betonstahl 500 M/S, in der Oberfläche Sichtbeton grau, glatt, Innenseite, bis auf den obersten Bereich, und Fußseite rau abgerieben, liefern und höhen- und fluchtgerecht auf einem frostsicherem Oberbau, bestehend aus einer min. 10 cm dicken Betonschicht C16/20 und einer 5 cm dicken Estrichmischung, versetzen. Alle sichtbaren Kanten gefast (10x10 mm) . Fertigung gemäß DIN 1045-1:2001-07. Elemente mit Versetzösen an der Element-Fußseite, geeignet zum Versetzen und zum Verbinden der einzelnen Elemente untereinander. Stoßfugen, Wandan- schlüsse  mittels einer 25 cm breiten Bitumenschweißbahn abdecken.

Bauhöhe:  105 cm
Wandung: 12 cm
Baulänge: 50 cm
Oberfl./Farbe: Sichtbeton grau,  Sichtseite Außen
Lastfall: VKL 5 KN/m²
Expos.klasse: XC4, XF1
Menge: 1,000 St

**2.5.7 Winkelstützelemente 50/80/12**
Stahlbeton-Winkelstützelemente aus Beton C30/37, Beton- deckung min. 25 mm, Bewehrung mit Betonstahl 500 M/S, in der Oberfläche Sichtbeton grau, glatt, Innenseite, bis auf den obersten Bereich, und Fußseite rau abgerieben, liefern und höhen- und fluchtgerecht auf einem frostsicherem Oberbau, bestehend aus einer min. 10 cm dicken Betonschicht C16/20 und einer 5 cm dicken Estrichmischung, versetzen. Alle sichtbaren Kanten gefast (10x10 mm) . Fertigung gemäß DIN 1045-1:2001-07. Elemente mit Versetzösen an der Element-Fußseite, geeignet zum Versetzen und zum Verbinden der einzelnen Elemente untereinander. Stoßfugen, Wandan- schlüsse  mittels einer 25 cm breiten Bitumenschweißbahn abdecken.

Bauhöhe:  80 cm
Wandung: 12 cm
Baulänge: 50 cm
Oberfl./Farbe: Sichtbeton grau,  Sichtseite Außen
Lastfall: VKL 5 KN/m²
Expos.klasse: XC4, XF1
Menge: 4,000 St

**2.5.8 Winkelstützelemente 50/55/12**
Stahlbeton-Winkelstützelemente aus Beton C30/37, Beton- deckung min. 25 mm, Bewehrung mit Betonstahl 500 M/S, in der Oberfläche Sichtbeton grau, glatt, Innenseite, bis auf den obersten Bereich, und Fußseite rau abgerieben, liefern und höhen- und fluchtgerecht auf einem frostsicherem Oberbau, bestehend aus einer min. 10 cm dicken Betonschicht C16/20 und einer 5 cm dicken Estrichmischung, versetzen. Alle sichtbaren Kanten gefast (10x10 mm) . Fertigung gemäß DIN 1045-1:2001-07. Elemente mit Versetzösen an der Element-Fußseite, geeignet zum Versetzen und zum Verbinden der einzelnen Elemente untereinander.
Stoßfugen, Wandanschlüsse  mittels einer 25 cm breiten Bitumenschweißbahn abdecken.

Einbauort Hinterhof
Bauhöhe:  55 cm
Wandung: 12 cm
Baulänge: 50 cm
Oberfl./Farbe: Sichtbeton grau,  Sichtseite Außen
Lastfall: VKL 5 KN/m²
Expos.klasse: XC4, XF1
Menge: 2,000 St

**2.5.9 Winkelstützelemente 50/55/12 - Einteilige Außenecke 90°**
Einteilige Außenecke

Stahlbeton-Winkelstützelemente aus Beton C30/37, Beton- deckung min. 25 mm, Bewehrung mit Betonstahl 500 M/S, in der Oberfläche Sichtbeton grau, glatt, Innenseite, bis auf den obersten Bereich, und Fußseite rau abgerieben, liefern und höhen- und fluchtgerech auf einem frostsicherem Oberbau, bestehend aus einer min. 10 cm dicken Betonschicht C16/20 und einer 5 cm dicken Estrichmischung, versetzen. Alle sichtbaren Kanten gefast (10x10 mm) . Fertigung gemäß DIN 1045-1:2001-07. Elemente mit Versetzösen an der Element-Fußseite, geeignet zum Versetzen und zum Verbinden der einzelnen Elemente untereinander. Stoßfugen, Wandan- schlüsse  mittels einer 25 cm breiten Bitumenschweißbahn abdecken.

Einbauort Hinterhof
Bauhöhe: 55 cm
Wandung: 12 cm
Baulänge: 50 x 50 cm
Winkel: 90°
Oberfl./Farbe: Sichtbeton grau, Sichtseite Außen
Lastfall: VKL 5 KN/m²
Expos.klasse: XC4, XF1
Menge: 1,000 St

**2.5.10 Winkelstützelemente 50/55/12 - zweiteilige Innenecke 135°**
Einteilige Innenecke 135°

Stahlbeton-Winkelstützelemente aus Beton C30/37, Beton- deckung min. 25 mm, Bewehrung mit Betonstahl 500 M/S, in der Oberfläche Sichtbeton grau, glatt, Innenseite, bis auf den obersten Bereich, und Fußseite rau abgerieben, liefern und höhen- und fluchtgerecht auf einem frostsicherem Oberbau, bestehend aus einer min. 10 cm dicken Betonschicht C16/20 und einer 5 cm dicken Estrichmischung, versetzen. Alle sichtbaren Kanten gefast (10x10 mm) . Fertigung gemäß DIN 1045-1:2001-07. Elemente mit Versetzösen an der Element-Fußseite, geeignet zum Versetzen und zum Verbinden der einzelnen Elemente untereinander. Stoßfugen, Wandan- schlüsse  mittels einer 25 cm breiten Bitumenschweißbahn abdecken.

Einbauort Hinterhof
Bauhöhe: 55 cm
Wandung: 12 cm
Baulänge: 50 x 50 cm
Winkel: 135°
Oberfl./Farbe: Sichtbeton grau, Sichtseite Außen
Lastfall: VKL 5 KN/m²
Expos.klasse: XC4, XF1
Menge: 1,000 St

**2.5.11 Winkelstützelemente 100/105/12 - beidseitig schalungsglatt SB4**
Stahlbeton-Winkelstützelemente aus Beton C30/37, Beton- deckung min. 25 mm, Bewehrung mit Betonstahl 500 M/S, in der Oberfläche Sichtbeton grau, beidseitig glatt Sichtbeton- klasse SB4, Fußseite rau abgerieben, liefern und höhen- und fluchtgerecht auf einem frostsicherem Oberbau, bestehend aus einer min. 10 cm dicken Betonschicht C16/20 und einer 5 cm dicken Estrichmischung, versetzen. Alle sichtbaren Kanten gefast (10x10 mm) . Fertigung gemäß DIN 1045-1:2001-07. Elemente mit Versetzösen an der Element-Fußseite, geeignet zum Versetzen und zum Verbinden der einzelnen Elemente untereinander. Stoßfugen, Wandanschlüsse  mittels einer 25 cm breiten Bitumenschweißbahn abdecken.

Einbauort Hinterhof
Bauhöhe:  105 cm
Wandung: 12 cm
Baulänge: 100 cm
Oberfl./Farbe: Sichtbeton grau,  Sichtseite beidseitig
Lastfall: VKL 5 KN/m²
Expos.klasse: XC4, XF1
Menge: 5,000 St

#### Bereich 2.6 BEFESTIGTE FLÄCHE

**2.6.1 Frostschutzschicht 0/45**
Frostschutzschicht als in Platz- und Wegeflächen, Verformungs- modul EV2 mind. 80 MN/m2, aus Schotter-Splitt-Brechsand-Gemisch,
Schichtdicke: gemäß Regeldetails von 20-40 cm
Frostsicherheit ist nachzuweisen.
Feinplanum Profilgenauigkeit +/- 4 cm,
Abrechnung nach Auftragsprofilen in Verbindung mit Liefer- scheinen.
Menge: 170,000 m3

**2.6.2 Schottertragschicht einbauen**
Schottertragschicht in Wegen, Verformungsmodul EV2 mind. 100 MN/m², Verdichtungsgrad DPr mind 103%, aus Schotter-Splitt-Sand-Gemisch,
Körnung: 0/45,
Schichtdicke: 15cm,
Feinplanum Profilgenauigkeit +/- 2 cm.
Abrechnung nach Einbaufläche Deckschicht.
Menge: 382,500 m2

**2.6.3 Bordstein Beton, T 10x20**
Bordstein aus Beton, DIN 483 - T 10 x 20, Zuschlag aus gebrochenem Hartgestein,
Farbe: grau,
mit Fundament und einseitiger Rückenstütze aus Beton mit einer Zusammensetzung C 16/20 DIN EN 206 und DIN 1045-2, Bettungsdicke 20 cm, Breite der Rückenstütze 15 cm, Fugen offen, mit Bewegungsfuge alle 6 m.
Menge: 52,000 m

**2.6.4 Bordstein Beton, T 10x30**
Bordstein aus Beton, DIN 483 - T 12 x 30, Zuschlag aus gebrochenem Hartgestein,
Farbe: grau, z.T. als Hochbord gesetzt.
mit Fundament und einseitiger Rückenstütze aus Beton mit einer Zusammensetzung C 16/20 DIN EN 206 und DIN 1045-2, Bettungsdicke 20 cm, Breite der Rückenstütze 15 cm, Fugen offen, mit Bewegungsfuge alle 6 m.
Menge: 18,000 m

**2.6.5 Randeinfassung einzeilig Betonpflaster L/B 200/100mm Fahrbahn Fundament Rückenstütze, Pflasterfugenmörtel zementgeb. einkehren einschlämmen**
Pflasterstreifen als Randeinfassung aus Steinpflaster, Ausführung der Pflasterstreifen nach Anzahl der Zeilen, einzeilig, Pflastersteine aus Beton TL Pflaster-StB, max. Differenzen J, Maße L/B 200/100 mm, Dicke 100 mm, Farbton grau, in Fahrbahnen, Tragschicht wird gesondert vergütet, Fundament und einseitige Rückenstütze aus Beton mit einer Zusammensetzung C 16/20 DIN EN 206 und DIN 1045-2, Dicke 10 cm, Breite der Rückenstütze 8 +/-2 cm, zementgebundenen Pflasterfugenmörtel einkehren und einschlämmen, Fugenbreite 4 +/-2 mm.
Menge: 50,000 m
Leistungsbereichkatalog: 080

**2.6.6 Randeinfassung 2-zeilig Betonpflaster L/B 200/100mm**
Pflasterstreifen als Randeinfassung aus Steinpflaster, Ausführung der Pflasterstreifen nach Anzahl der Zeilen, 2-zeilig, Pflastersteine aus Beton TL Pflaster-StB, max. Differenzen J, Maße L/B 200/100 mm, Dicke 100 mm, Farbton grau, in Fahrbahnen, Tragschicht wird gesondert vergütet, Fundament und einseitige Rückenstütze aus Beton mit einer Zusammensetzung C 16/20 DIN EN 206 und DIN 1045-2, Dicke 10 cm, Breite der Rückenstütze 8 +/-2 cm, zementgebundenen Pflasterfugenmörtel einkehren und einschlämmen, Fugenbreite 4 +/-2 mm.
Menge: 5,500 m
Leistungsbereichkatalog: 080

**2.6.7 Anschlußarbeiten für Tiefborde TB 10-12**
Anschlußarbeiten für Tiefborde TB 10-12
Herstellen von Passstücken
Menge: 8,000 St

**2.6.8 Untere Tragschicht Schotter-Splitt-Sand-Gemisch EV2 60MPa**
Untere Tragschicht ohne Bindemittel für Kunststofffläche, Schotter-Splitt-Sand-Gemisch aus natürlicher Gesteinskörnung, Körnung 0/45, Schichtdicke 150 mm, Wasserinfiltrationsrate Ic DIN EN 12616, Verfahren C, mind. 360 mm/h, Verformungs- modul mind. EV2 60 MPa, Verhältnis EV2 zu EV1 kleiner 2,5, zulässige Abweichung von der Nennhöhe +/- 15 mm, zulässige Abweichung von der Ebenheit Stichmaß bei 4-m-Mess- punktabstand bis 15 mm.
Menge: 640,000 m2
Leistungsbereichkatalog: 003

**2.6.9 Obere Tragschicht Schotter-Splitt-Sand-Gemisch EV2 80MPa**
Obere Tragschicht ohne Bindemittel für Kunststofffläche, Schotter-Splitt-Sand-Gemisch aus natürlicher Gesteinskörnung, Körnung 0/22, Schichtdicke 150 mm, Wasserinfiltrationsrate Ic DIN EN 12616, Verfahren C, mind. 720 mm/h, Verformungsmodul mind. EV2 80 MPa, Verhältnis EV2 zu EV1 kleiner 2,5, zulässige Abweichung von der Nennhöhe +/- 10 mm, Neigung über 0,5 bis 1 %, zulässige Abweichung von der Ebenheit Stichmaß bei 4-m-Messpunktabstand bis 10 mm.
Menge: 590,000 m2
Leistungsbereichkatalog: 003

**2.6.10 TS Asphalt unten Kunststofffläche offenporig PA16 D 50mm**
Untere Asphalttragschicht für Kunststofffläche, in offenporiger Bau- weise, Mischgutart PA 16 TL Asphalt-StB, Schichtdicke 50 mm.
Menge: 590,000 m2
Leistungsbereichkatalog: 003

**2.6.11 TS Asphalt oben Kunststofffläche offenporig PA5 D 30mm**
Obere Asphalttragschicht für Kunststofffläche, in offenporiger Bauweise, Mischgutart PA 5 TL Asphalt-StB, Schichtdicke 30 mm, zulässige Abweichung von der Ebenheit bei Mess- punktabstand 1 m Stichmaß kleiner gleich 3 mm, bei 4 m kleiner gleich 8 mm.
Menge: 590,000 m2
Leistungsbereichkatalog: 003

**2.6.12 Gebundene Tragschicht reinigen Haftbrücke 200g/m2**
Gebundene Tragschicht (Asphaltschicht) reinigen, einschl. Haftbrücke auftragen, für Kunststoffflächen, Auftragsmenge mind. 200 g/m2.
Menge: 590,000 m2
Leistungsbereichkatalog: 003

**2.6.13 Kunststoffbelag wasserdurchlässig TypB schüttbesch D 15mm Basis geschüttet D 7mm**
Kunststoffbelag DIN EN 14877, wasserdurchlässig, Belagstyp B, schüttbeschichteter Belag, Gesamtdicke 15 mm, für Kleinspielfeld, Basisschicht geschüttet, Schichtdicke 7 mm, Dicke Oberschicht 8 mm, Farbe der Oberschicht standartrot.
Menge: 590,000 m2

**2.6.14 Markierungslinien -punkte PUR-Farbe weiß**
Markierungslinien und Markierungspunkte mit Polyurethan-Farbe, für Kunststoffflächen, einmessen und in einem Arbeitsgang aufbringen, Breite 50 mm, Farbton weiß, einzelne Punkte und einzelne Linien unter 1 m Länge werden als 1 m abgerechnet, bei Linien werden Unterbrechungen bis zu 1 m übermessen, Ausführung gemäß Markierungsplan.
Markierung Tennis
Menge: 150,000 m

**2.6.15 Markierungslinien -punkte PUR-Farbe blau**
Markierungslinien und Markierungspunkte mit Polyurethan-Farbe, für Kunststoffflächen, einmessen und in einem Arbeitsgang aufbringen, Breite 50 mm, Farbton blau, einzelne Punkte und einzelne Linien unter 1 m Länge werden als 1 m abgerechnet, bei Linien werden Unterbrechungen bis zu 1 m übermessen, Ausführung gemäß Markierungsplan.
Markierung Volleyball
Menge: 81,000 m

**2.6.16 Markierungslinien -punkte Farbe weiß**
Markierungslinien und Markierungspunkte mittels Farbe, für Gussasphaltflächen, einmessen und in einem Arbeitsgang aufbringen, Breite 50 mm, Farbton weiß, einzelne Punkte und einzelne Linien unter 1 m Länge werden als 1 m abgerechnet, bei Linien werden Unterbrechungen bis zu 1 m übermessen, Ausführung gemäß Markierungsplan.
Markierung Streetball.
Das vorbereiten der Ashaltfläche ist mit einzukalkulieren.
Menge: 60,000 m

**2.6.17 Plattenbelag Betonpl. L/B/D 300/300/80mm**
Plattenbelag aus Platten aus Beton, ungebundene Bauweise, Maße L/B/D 300/300/80 mm (Rastermaß) Plattenmaßab- weichung N, Diagonalabweichung J, Witterungswiderstand D, Biegezugfestigkeit T, Abriebwiederstand F, Bruchlast Klasse 11, Farbton zementgrau, Kante abgeschrägt, Horizontal-/Vertikal- schenkel bis 2 mm,
2-schichtig, Vorsatz aus gebrochenem Hartgestein und quarzhaltigem Sand, Tragschicht wird gesondert vergütet, Bettung aus Baustoffgemisch Körnung 0/5 aus natürlich gebrochener Gesteinskörnung (Brechsand-Splitt-Gemisch), TL Pflaster-StB Kategorie GN, Dicke 4 +/- 1 cm, mit Kreuzfugen, in Geh- und Radwegen, Belastungsklasse RStO 12 Bk0,3, Bettungsstoff als Fugenfüllung einkehren und einschlämmen, Fugenbreite 4 +/- 2 mm, einschl. Verdichten des Plattenbelages.
Menge: 115,000 m2

**2.6.18 Anschlussarbeiten für Betonplatten**
Anschlussarbeiten für Betonplattenbelag, Herstellen von Schnittkanten mittels Schneidegerät.
1/2 Steine zur Aufrechterhaltung des Verbandes werden in dieser Pos. nicht vergütet.
Menge: 10,000 m

**2.6.19 Schutzlage zum Schutz von Fassaden im Sockelbereich,**
Schutzlage zum Schutz von Fassaden im Sockelbereich, Einbau in Höhe der gesamten Oberbauschichten aus Asphalt: 120mm,
Die Schutzlage zum Schutz des unteren Sockelbereichs gegen Verschmutzung und Beschädigung sowie um das Ver- dichtungsmaß auszugleichen einige Zentimeter überhöht einbauen. Nach Fertigstellung der Belagsfläche mit einem Cuttermesser auf fertige Höhe abschneiden.
Material Fugenfüllung: Polyolefin-Schaumstoff mit Raumgewicht mind. 60 kg/m3.
Materialeigenschaften allgemein: geschlossenzellig, kompr- imierbar, dauerhaft rückstellfähig.
Materialeigenschaften detailliert:
- geschlossenzelliger Polyolefin-Schaumstoff, physikalisch vernetzt
- Rohdichte mind. 60 kg/m3
- Stauchhärte nach ISO-3386-1: bei Stauchung von 40% = 200 kPa +/- 10 kPa
- komprimierbar bis mindestens 60% der Dicke
- Dauerhaft rückstellfähig mit Verformungstest < 5% nach ISO 1856-1
- Frost- und Tausalzbeständig, Wasseraufnahme < 1 Vol% nach ISO62
- hitzebeständig bis 200 °C, kurzzeitig bis 230 °C.
- chemikalienbeständig und unverrottbar.
Abmessungen: 10 mm, Einbauhöhe: 150 mm
Menge: 50,000 m

**2.6.20 Asphalttragschicht AC22TLW Bindem. 70/100 D 9cm von Hand**
Asphalttragschicht ZTV LW, Mischgutart AC 22 T LW, natürliche Gesteinskörnung TL Gestein, Mitverwendung von Asphalt- granulat ist zulässig, Bindemittel Straßenbaubitumen 70/100 TL Bitumen-StB und DIN EN 12591, Schichtdicke 9 cm, Einbaudicke gemäß TPD-StB durch Messen mit Tiefenlehre, Einbau zwischen Randeinfassungen, Einbau von Hand.
Menge: 225,000 m2
Leistungsbereichkatalog: 080

**2.6.21 Gussasphaltdeckschicht Parkfläche MA8N D 3cm Bindem. 30/45 B 13-14m**
Asphaltdeckschicht aus Gussasphalt ZTV Asphalt-StB, in Parkflächen, Mischgutart MA 8 N, natürliche Gesteinskörnung TL Gestein, Schichtdicke 3 cm, Bindemittel Straßenbaubitumen 30/45 TL Bitumen-StB und DIN EN 12591, Einbaubreite über 13 bis 14 m, Einbau zwischen Randeinfassungen.
Menge: 225,000 m2
Leistungsbereichkatalog: 080

**2.6.22 Asphalt anpassen Fuge herstellen T bis 10cm Oberbauschichten**
Asphaltdecke anpassen durch Herstellen einer Fuge, Tiefe bis 10 cm, an Oberbauschichten, in Gehweg.
Menge: 13,500 m
Leistungsbereichkatalog: 080

**2.6.23 Splitt 16/32 im Bereich an Fassade /Stützwinkel**
Splitt 16/32 im Bereich an Fassade /Stützwinkel einbringen.

Die Farbe des Splittes grau/anthrazit
Der Splitt ist vor Einbau zu Bemustern.
Menge: 2,500 m3

#### Bereich 2.7 AUSSTATTUNG

**2.7.1 Ortbeton für Fundament liefern, einbauen und**
Ortbeton für Fundamente liefern, einbauen und verdichten, Material: Beton C 16/20, einschl. nötiger Kopfschalungen
Menge: 2,500 m3

**2.7.2 Spielpfosten für Volleyball und Tennis**
Spielpfosten zur Aufhängung der Netze für Volleyball und Tennis,
Aluminium-Spezialprofil 80 x 80 mm.
Länge 300cm
Einstecktiefe 350 mm,

Mit zwei verstellbaren Einhängehaken.
Menge: 2,000 St

**2.7.3 Hülsen mit Deckel für vor beschriebene Posten zum**
Hülsen mit Deckel für vor beschriebene Posten zum einbetonieren.
Größe Betonfundament nach statischen Erfordernissen.
Menge: 1,000 St

**2.7.4 Volleyballnetz**
Volleyballnetz "DVV 2": Knotenloses Turniernetz für den Vereinssport geeignet.
Outdoornetz,
seitlich eingearbeitete Glasfaser-Polyesterstäbe, die einen exakten Sitz gewährleisten. Zusätzlich sind beidseitig jeweils 2 Spannschnüre und Schnellverschlüsse angebracht. Aufhängung zwischen den vor beschrieben Pfosten jeweils 2-fach.

Produktdetails:
  Maße (BxH): 950x100 cm
  Stärke (Netz):  3 mm
  Maschenweite: 10x10 cm
  Material (oberes Einfassband): Polyester
  Breite (oberes Einfassband): 70 mm
  Material (Spannschnur): Kevlar
  Länge (Spannschnur): min. 12,70 m
  Material (unteres Einfassband): Polypropylen (PP)
  Breite (unteres Einfassband): 50 mm
  Farbe (Netz): Schwarz
Menge: 1,000 St

**2.7.5 Tennis-Netz**
Tennis-Netz aus 3 mm starken Polypropylens, hochfest.  Netz- einfassung  aus pflegeleichtem und formbeständigem Polyester.
Stahlseile Kunststoff-Ummantelung. Aufhängung zwischen den vor beschrieben Pfosten jeweils 2-fach.

Produktdetails:

  Material (Seil): Stahl mit Kunststoff-Ummantelung
  Material (Netz): Polypropylen
  Material (Netzeinfassband): Polyester
  Maße (LxB): 1.170 x min. 92 cm
  Maschenweite: 45 mm
  Stärke (Netz): 3 mm
Menge: 1,000 St

**2.7.6 Aufklappbare Sitzbankkonsolen**
Aufklappbare Sitzbankkonsole, Tragkraft pro Stück: 250 kg,
Stahlteile feuerverzinkt
Im Tauchverfahren (Zinkbad 450 °C) aufgetragene Korrosions- schutzschicht; metallisch glänzend.
Montage der Sitzbankkonsolen nach Herstellerangaben, Dübel- montage an Stahlbetonwand,
Wahl der Schrauben und Dübel nach statischen Erfordernissen.
Auflagearm für Sitzauflagebohlen (2x 40/120 und 1x 40/95 mm) mit ensprechenden Bohrungen (Langlöcher), 6 Stück, zur Fixierung der Bohlen versehen.
3 Klappkonsolen je Bank
Menge: 42,000 St

**2.7.7 Sitzauflage 41 x 200 cm bestehend aus 3 Bohlen (acryl)**
Sitzauflage 40 x 200 cm bestehend aus 3 acrylbeschichtete  Bankbohlen:
2 St. 120 x 40 mm,
1 St. 95 x 40 mm.
Innenkern aus eingefärbten schlagzähen Recycling Kunststoff, Kernmaterial mit hochwertigem Acrylglas dauerhaft überzogen,
verschraubt auf  St, Sitzbankklappkonsole versehen mit Lang- löchern für Längenausdehnung, zur Montage
auf bauseitigen Unterbau.
Bohlenabstand ca. 10 mm
komplett montiert.
Farbe : gelb (ca. RAL 1018)

Materialeigenschaften:
Acrylbeschichtete Profile, Bankbohlen, Kunststoffprofil besteht aus einem schlagzähem Kernmaterial, das mit hochwertigem Acrylglas dauerhaft überzogen, thermoplastischen Produkt aus vorsortierten und gereinigUmweltneutral,
unbedenklich für Mensch und Tier. Die Bedingungen der DIN EN 71 Teil 3 (Spielzeugrichtlinie), Unverrottbar, witterungsbe- ständig, wasserfest, beständig gegen Seewasser, Öl, Salz, Fett, Alkohol und viele Säuren und Laugen, hoher UV-Schutz / Lichtbeständigkeit, Oberfläche glatt
Menge: 14,000 St

**2.7.8 Basketball-Anlage**
Basketballkorb mit Zielbrett und Ständer antivandalismus Stand- pfosten, Komplett aus Stahl. Zielbrett 1200 x 900 mm, Korb und Netz aus feuerverzinktem Stahl. Geräuscharm, Zielbrett aus vollverschweißtem Gitterrost, einschl. Markierung

Detailinformationen
Ständer aus Rundrohr oder Quadratrohr: 150 x 150 mm
Ausladung : 1650 mm
Material : Stahl
Oberfläche : feuerverzinkt
Inkl. Bodenhülse passend für Pfosten, ohne Deckel und Säulenschutzpolster.

Fundament: Punktfundament nach statischen Erfordernissen (Maße ca: 60 x 60 x 90 cm,) aus Beton C 16/20
Leistung:
Die Leistung gelten incl aller Schachtarbeiten und Herstellung der Fundamente.
Menge: 1,000 St

**2.7.9 Hochsitz-Bank aus Stahl**
Hochsitz-Bank aus Stahl
Gitterkonstruktion aus tragendem Flachstahl 20 x 3 mm und verschweißtem Rundstahl 4 mm, Raster ca. 20 x 20 mm, Längsseiten eingefaßt mit Rundrohr Ø 30 mm,
"Sitzfläche" zum Aufstellen der Füße in feuerverzinkter Ausführung, mit kurzer, gerundeter "Rückenlehne" zum Sitzen, Tiefe 527,
Gerade Sitzelemente 1230 mm lang
Gesamthöhe 760 mm;
Rohrgestell: Stahlrohr 30 x 3 mm, mit Querholm aus Flachstahl 25 x 10 mm und zwei Bohrungen für Verankerung 1 (sichtbare Verschraubung), Befestigungsschrauben aus V 2 A;
Bodenanker für Verankerung 4 (sichtbare Verschraubung) bestehend aus:
Ankerhülse Ø 16 mm, 300 mm lang, mit Innen-Sechskantschraube M 12 x 40 aus V 2 A;
LOCTITE Schraubensicherung zum dauerhaften Sichern von Gewindeverbindungen

Oberfläche: feuerverzinkt, zinkphosphatiert und elektrostatisch pulverbeschichtet
Farbe: RAL-1023 Verkehrsgelb
Menge: 2,000 St

**2.7.10 Tischtennistisch einschl. "Netz"**
Tischtennistisch einschl. "Netz"

Details:

Material:
"Untergestell": Polymerbeton
"Plattenhälfte": Polymerbeton
Plattenstärke: 30 mm
TÜV geprüft
Aufstellmaße: 274 x 152 x 76 cm
Gewicht: ca. 400,00 kg
Plattenfarbe blau

Tischtennisnetz aus Aluminium, Untergestell sowie die beiden Plattenhälften miteinander verschraubt

Fixierung des Untergestells mittels Winkel im Gussasphalt. Gefälleausgleich mittels Distanzstücke.
Menge: 1,000 St

**2.7.11 Stoßkreis Kugelstoß XF1 Kies-Sand 0/32 D 15cm**
Stoßkreis für Kugelstoß, gemäß IWR, Bodenbelag aus Beton C 25/30 DIN EN 206, Expositionsklasse XF1 (Frostangriff, mäßige Wassersättigung ohne Taumittel), als Fertigteil, Oberfläche rau abgerieben, mind. 3 Wasserabflussschlitze mit Revisionsein- richtung, Ring aus nichtrostendem Stahl, Bettung aus Kies-Sand-Gemisch, Körnung 0/32, Dicke 15 cm.
Menge: 1,000 St

**2.7.12 Stoßbalken Kugelstoß Vollkunststoff**
Stoßbalken für Kugelstoß, gemäß IWR, aus Vollkunststoff, befestigen mit korrosionsbeständigen Schrauben.
Menge: 1,000 St
Leistungsbereichkatalog: 003

#### Bereich 2.8 BAUKONSTRUKTION

**2.8.1 Ortbeton für Fundament liefern, einbauen und**
Ortbeton für Fundamente liefern, einbauen und verdichten. Oberfläche eben.
Material: Beton C 20/25, einschl. nötiger Kopfschalungen.
Menge: 4,000 m3

**2.8.2 Hülsenfundamente erstellen**
Hülsenfundamente erstellen für Gewerk Metallbauarbeiten, (Handläufe, Absturzsicherungen)
Hülse DN 100, L = 40 cm,
Fundament 25/25/40 cm aus Beton C 16/20.
Menge: 11,000 St

*Hinweis: Fundament für Mast*
Fundamente für Mast

**2.8.3 Filterschicht Füllstoff einbauen D 10-15cm Schotter-Splitt-Brechsand-Gemisch liefern**
Filter-/Dränageschicht unter Fundament Masthülse aus Schotter-Splitt-Gemisch 8/16 mm profilgerecht einbauen und verdichten, Schichtdicke über 10 bis 15 cm, zulässige Abweichung von der Sollhöhe +/- 2 cm,
Menge: 1,580 m3

**2.8.4 Fundamentrohr PE-HD DN350 L800mm**
Fundamentrohr ohne Abdeckungfür Mast 6 m,
Werkstoff, Rohr: PE-HD, gerippt
Länge 800 mm
NW DN 350
Eingrabtiefe 1,20m
Kabelauslass 2-seitig
Menge: 11,000 St

**2.8.5 Fundamentrohr PE-HD DN350 1-seitig**
Fundamentrohr ohne Abdeckung für Mast 6m
Werkstoff, Rohr: PE-HD, gerippt
Länge 800 mm
NW DN 350
Eingrabtiefe 1,20m
Kabelauslass 1-seitig
Menge: 2,000 St

**2.8.6 Ortbeton Masthülse unbewehrt C25/30 X0 0,4-0,7m3**
Ortbeton für Masthülse, obere Betonfläche geneigt, Neigung über 10 bis 20 Grad, aus unbewehrtem Beton, Normalbeton C 25/30 DIN EN 206, DIN 1045-2, natürliche Gesteinskörnung, Expositionsklasse kein Korrosions- oder Angriffsrisiko X0, Dmax 16, Cl 1,0, CO,
Einzelvolumen über 0,4 bis 0,7m3.
Notwendige Schalung Kopfschalung ist mit einzuberechnen
Menge: 5,000 m3

**2.8.7 Kabelschutzrohr DN 90 aus PE, flexibel,**
Kabelschutzrohr DN 90 aus PE, flexibel, für Masthülsen- fundamente, Einzellänge 100 cm, in Fundamente einbauen.
Menge: 24,000 m

#### Bereich 2.9 VEGETATIONSTECHNISCHE BODENBEARBEITUNG

**2.9.1 Baugrund auflockern, Tiefe 20cm**
Baugrund vor Auftrag der Vegetationstragschicht lockern durch Aufreißen, Tiefe 20 cm, Bodengruppe 3-5 DIN 18915, Steine ab 5 cm Durchmesser, Fremdkörper und schwer verrottbare Pflanzenteile ablesen und entsorgen
Menge: 800,000 m2

**2.9.2 Pflanzgruben ausheben**
Pflanzgruben für Bäume 18/20,
Pflanzgrubenmaße: 1,00 x 1,00 m,
Tiefe: 1,0 m.
Grubensohle vor dem Auffüllen mit Substrat lockern durch aufreißen.
Lockerungstiefe: 20 cm.
Bodenklasse 4-6 nach DIN 18300,
Anfallendes Material wird Eigentum des AN und ist ordnungs- gemäß zu beseitigen.
Menge: 11,000 St

**2.9.3 Pflanzgruben verfüllen**
Pflanzgruben verfüllen, Vegetationstragschicht/Substrat gemäß FLL-Empfehlungen für Baumpflanzungen - Teil 2: Standortvor- bereitungen für Neupflanzungen; Pflanzgruben und Wurzel- raumerweiterung, Bauweisen und Substrate, Pflanz- grubenbauweise 1 (nicht überbaubar),
Pflanzgrubenmaße: 1,00 x 1,00 m,
Tiefe: 1,00 m.
Menge: 8,800 m3

**2.9.4 Vegetationstragschicht Schotterrasen Gemisch D 20cm**
Vegetationstragschicht für Schotterrasen, Gemisch nach FLL-Richtlinie - Begrünbare Flächenbefestigungen, Schichtdicke 20 cm, Tragfähigkeit EV2 mind. 60 MPa, zulässige Abweichung von der Nennhöhe +/- 20 mm, zulässige Abweichung von der Ebenheit bei 4 m 3 cm/bei 2 m 2 cm (Kategorie 4) DIN 18917.
Menge: 120,000 m2
Leistungsbereichkatalog: 003

**2.9.5 Oberboden gesiebt liefern auftragen BG4 D 10-15cm**
Oberboden, gesiebt, liefern, profilgerecht auftragen, Boden- gruppe 4 DIN 18915 (schwach bindig), eine Bodengruppe, Bodengruppe 1 SU* DIN 18196 (Sand-Schluff-Gemisch),
Auftragsdicke Rasen-/Wiesenflächen  10 cm,
Anteil der geneigten Flächen ca. 50%
Flächenneigung bis 1:1,5
Mengenermittlung nach Aufmaß an der Auftragstelle.
Menge: 600,000 m2

**2.9.6 Oberboden gesiebt liefern auftragen BG4 D 25-30cm**
Oberboden, gesiebt, liefern, profilgerecht auftragen, Boden- gruppe 4 DIN 18915 (schwach bindig), eine Bodengruppe, Bodengruppe 1 SU* DIN 18196 (Sand-Schluff-Gemisch),
Auftragsdicke Pflanzflächen 25 cm,
Anteil der geneigten Flächen ca. 20%
Flächenneigung bis 1:1,2
Mengenermittlung nach Aufmaß an der Auftragstelle.
Menge: 190,000 m2

**2.9.7 Feinplanum Rasenfläche BG2b**
Feinplanum für Rasenfläche, zulässige Abweichung von der Ebenheit bei 4 m 5 cm/bei 2 m 4 cm (Kategorie 3) DIN 18917, Anschlüsse an Kanten, Wege- und Platzbeläge ober- flächengleich, Steine von mehr als 5 cm Durchmesser und schwer verrottbare Pflanzenteile ablesen, anfallende Stoffe zur Abfuhr auf Haufen setzen, nicht geneigten Fläche 50 %, Neigung der Restfläche steiler als 1:4 bis 1:1,5.
Menge: 600,000 m2

#### Bereich 2.10 PFLANZEN

**2.10.1 Abies alba Sol 4xv mDb h 175-200cm liefern einpflanzen**
Abies alba (Weiß-Tanne) Sol 4xv mDb, h 175 bis 200 cm, liefern und einpflanzen.
Menge: 3,000 St
Leistungsbereichkatalog: 004

**2.10.2 Pinus sylvestris 3xv mB h 175-200cm liefern einpflanzen**
Pinus sylvestris (Kiefer) 3xv mB, h 175 bis 200 cm, liefern und einpflanzen.
Menge: 4,000 St
Leistungsbereichkatalog: 004

**2.10.3 Acer pseudoplatanus H 3xv mDb StU. 18-20cm liefern einpflanzen**
Acer pseudoplatanus (Berg-Ahorn) H 3xv mDb, StU. 18 bis 20 cm, liefern und einpflanzen.
Menge: 2,000 St
Leistungsbereichkatalog: 004

**2.10.4 Malus sylivestris Sol 3xv mDb h 200-250cm liefern einpflanzen**
Malus sylivestris Sol 3xv mDb, h 200 bis 250 cm, liefern und einpflanzen.
Menge: 2,000 St

**2.10.5 Berberis vulgaris Str 2xv C 3 h 40-60cm liefern einpflanzen**
Berberis vulgaris (Gewöhnliche Berberitze) Str 2xv C 3, h 40 bis 60 cm, liefern und einpflanzen.
Menge: 28,000 St
Leistungsbereichkatalog: 004

**2.10.6 Lonicera xylosteum Str 2xv C 3 h 60-100cm liefern einpflanzen**
Lonicera xylosteum (Rote Heckenkirsche) Str 2xv C 3, h 60 bis 100 cm, liefern und einpflanzen.
Menge: 44,000 St
Leistungsbereichkatalog: 004

**2.10.7 Ribes alpinum Schmidt 2xv C h 60-100cm liefern einpflanzen**
Ribes alpinum "Schmidt" (Alpen-Johannisbeere "Schmidt") 2xv C, h 60 bis 100 cm, liefern und einpflanzen.
Menge: 62,000 St
Leistungsbereichkatalog: 004

**2.10.8 Rosa rugosa Str 2xv C h 40-60cm liefern einpflanzen**
Rosa rugosa (Apfel-Rose, Kartoffel-Rose) Str 2xv C, h- 40 bis 60 cm, liefern und einpflanzen.
Menge: 32,000 St
Leistungsbereichkatalog: 004

**2.10.9 Pflanzenverankerung Pfahl-Dreibock**
Pflanzenverankerung mit Pfahl-Dreibock mit Rahmen aus Halbrundhölzern, Pfahl, weißgeschält, Pfahllänge 300 cm, Zopfdicke 8/10 cm, Bindegurt aus Gewebegurtband, Breite 33 mm, Rindenschutz mit Gummimanschette.
Menge: 4,000 St
Leistungsbereichkatalog: 003

**2.10.10 Pflanzenverankerung Baumpfahl**
Pflanzenverankerung mit Baumpfahl, schräg, Pfahl, weißgeschält, Pfahllänge 300 cm, Zopfdicke 8/10 cm, Bindegurt aus Gewebegurtband, Breite 33 mm, Rindenschutz mit Gummimanschette.
Menge: 7,000 St
Leistungsbereichkatalog: 003

**2.10.11 Verdunstungs-/Stammschutz**
Verdunstungs- und Stammschutz am Stamm mit Stammschutz- anstrich, Mindest-Wirksamkeitsdauer über 5 Jahre, weiß, Stammdurchmesser über 14 bis 20 cm,
Stammhöhe bis 3 m.
Aufbringen nach Herstelleangaben.

vorgeschlagenes Produkt:

Hersteller: 'Flügel GmbH Nienstedt'

Typ: 'ARBO-FLEX Schutzanstrich mit Voranstrich
  LX60'

oder gleichwertig

Hersteller: '....................................................' (vom Bieter einzutragen)

Typ: '....................................................' (vom Bieter einzutragen)
Menge: 8,000 St

**2.10.12 Baumscheibe Mulchen**
Gießränder der Bäume nach dem Pflanzen schützen gegen Verunkrauten und Austrocknen durch Mulchen, mit Rinden- mulch, gütegesichert,
Rindenmulch 0/50, RAL-Qualität. ohne Unkrautsamen und Verunreinigungen,
Dicke der Mulchdecke 10 cm, Durchmesser 100 cm. Fest- stellung der Dicke drei Wochen nach Andeckung.
Menge: 11,000 St

**2.10.13 Mulchen der Pflanzflächen, zusammenhängend**
Pflanzen schützen gegen Verunkrauten und Austrocknen durch Mulchen mit Rindenmulch, gütegesichert,
Rindenmulch 0/50, RAL-Qualität. ohne Unkrautsamen und Verunreinigungen,
Dicke der Mulchdecke 10 cm, Feststellung der Dicke drei Wochen nach Andeckung.
Menge: 190,000 m2

#### Bereich 2.11 RASENANSAAT

**2.11.1 Rasen ansäen 5g/m2**
Rasen ansäen mit gebietseigenem Saatgut, RSM Regio Grund- mischung nach FLL, Produktionsräume/Herkunftsregion nach ErMiV (Erhaltungsmischungsverordnung) UG 15 - Thüringer Wald, Fichtelgebirge und Vogtland

Saatgutmenge 5 g/m2, 30 % Kräuter, 70 % Gräser,
in 2 gekreuzten Arbeitsgängen mit je der Häfte der Saatgut- menge aufbringen, einigeln und walzen.
Nötige Vermengung des Saatguts mit Ansaathilfe wird nicht gesondert vergütet.
Nachweis der Beschaffenheit durch Vorlage des Misch- ungsnummernbescheides oder eines anerkannten Zertifikats.

Hersteller: '....................................................' (vom Bieter einzutragen)
Menge: 740,000 m2

#### Bereich 2.12 PFLEGE DER VEGETATIONSFLÄCHEN

*Hinweis: Pflege der Vegetation*
Die Pflege der Gehölz- und Staudenpflanzungen sowie von Rasen/ Wiese erfolgt bis zum abnahmefähigenZustand gemäß DIN 18916 und 18917.
Im Anschluss erfolgt die Pflege nach DIN 18919.
Die Pflege nach DIN 18916 und 18917 beginnt am Tag der Abnahme der Pflanzung und Rasenflächen.
Die Leistungen dienen jeweils zur Erzielung eines abnahmefähigen und artgerechten Zustands bzw. einen funktionsfähigen Zustand der Pflanzung und Rasenflächen zu und diesen Zustand zu erhalten.
Sie ist regelmäßig auszuführen, so dass die Erzielung des abnahmefähigen Zustands kurzfristig erreicht werden kann und die Pflanzflächen bzw. die Pflanzung sowie die Rasen-/ Wiesenflächen immer einen gepflegten Eindruck machen.
Die erforderlichen Teilleistungen sind ohne besondere Anordnung rechtzeitig auszuführen.
Erfolgt eine Aufforderung durch den AG, sind die erforderlichen Teilleistungen innerhalb von drei Tagen zu beginnen.
Die Ausführung jeder Teilleistung ist dem AG vor Beginn schriftlich anzuzeigen.
Die Erfordernis, Art, Umfang und Zeitpunkt von Leistung richtet sich nach dem Zeitpunkt der Pflanzung bzw. der Rasenansaat, der Art der Pflanzen bzw. der Rasentypen, den Standortverhältnissen und dem Witterungsverlauf.
Vorhandener Müll ist zu beseitigen (Mengen bis 0,25m3 je Pflegegang).

Die Abrechnung erfolgt pro Pflanze bzw. Pflanzfläche sowie pro m2  bis zum Erreichen des abnahmefähigen Zustands.
Die Abnahme der Gehölz- und Staudenpflanzungen erfolgt wenn Sicherheit über den Anwuchserfolg besteht:
- Herbstpflanzung: nach erkennbaren Durchtrieb im Regelfall an letztem Drittel des Monats Juni
- Frühjahrspflanzung: im Spätsommer/Frühherbst bei erkennbarer Vitalität der Pflanzen.
Die Abnahme von Rasen/Wiese erfolgt wenn der abnahme- fähige Zustand erreicht ist.
Der letzte Rasen-/Wiesenschnitt vor der Abnahme darf nicht länger als eine bzw. zwei Wochen, je nach Rasentyp zurückliegen.
Die Abnahme hat der AN frühzeitig zu beantragen.

Pflegeziele:
- Hochstämme mit durchgängigem Leittrieb, gleichmäßigen Astansätzen, gleichmäßigen Verzweigungen
- Solitärsträucher entsprechend der Pflanzenart
-  bei flächiger Pflanzung keine Lücken,
-  Hecken dicht, stark verzweigt und von unten her belaubt.
- Staudenflächen geschlossen.
- Rasen/Wiesenflächen mit aussreichendem Deckungsgrad (DIN 18917)
Ausgefallenen Pflanzen sind zu ersetzen.

Am Ende des Pflegezeitraum sind die Baumbindungen und Strauchbindungen zu entfernen.

Der Zeitraum der Pflege ersteckt sich über 4 Vegetations- perioden.

*Hinweis: Die Fertigstellung von Gehölz- und Staudenpflanzungen*
Die Pflege von Gehölz- und Staudenpflanzungen sowie von Rasen/ Wiese erfolgt bis zum abnahmefähigen Zustand durch die Fertigstellungspflege (DIN 18916 und 18917).
Sie umfasst alle Leistungen, die jeweils zur Erzielung eines abnahmefähigen und artgerechten Zustand erforderlich ist.
Sie ist regelmäßig auszuführen, so dass die Erzielung des abnahmefähigen Zustands kurzfristig erreicht werden kann und die Pflanzflächen bzw. die Pflanzung sowie die Rasen-/ Wiesenflächen immer einen gepflegten Eindruck machen.
Die erforderlichen Teilleistungen sind ohne besondere Anordnung rechtzeitig auszuführen.
Erfolgt eine Aufforderung durch den AG, sind die erforderlichen Teilleistungen innerhalb von drei Tagen zu beginnen.
Die Ausführung jeder Teilleistung ist dem AG vor Beginn schriftlich anzuzeigen.
Die Erfordernis, Art, Umfang und Zeitpunkt von Leistung richtet sich nach dem Zeitpunkt der Pflanzung bzw. der Rasenansaat, der Art der Pflanzen bzw. der Rasentypen, den Standortverhältnissen und dem Witterungsverlauf.
Vorhandener Müll ist zu beseitigen (Mengen bis 0,25m3 je Pflegegang).

Die Abrechnung erfolgt pro Pflanze bzw. Pflanzfläche sowie pro m2  bis zum Erreichen des abnahmefähigen Zustands.
Die Abnahme der Gehölz- und Staudenpflanzungen erfolgt wenn Sicherheit über den Anwuchserfolg besteht:
- Herbstpflanzung: nach erkennbaren Durchtrieb im Regelfall an letztem Drittel des Monats Juni
- Frühjahrspflanzung: im Spätsommer/Frühherbst bei erkenn- barer Vitalität der Pflanzen. Die Abnahme von Rasen/Wiese erfolgt wenn der abnahmefähige Zustand erreicht ist.
Der letzte Rasen-/Wiesenschnitt vor der Abnahme darf nicht länger als eine bzw. zwei Wochen, je nach Rasentyp zurückliegen.

Die Abnahme hat der AN frühzeitig zu beantragen.

**2.12.1 Pflege Bäume**
Die Baumscheiben sind unkrautfrei zu halten, Baumscheibe lockern, Bearbeitungstiefe ca. 3cm, ausdauernde Wurzeln von unerwünschtem Aufwuchs ausgraben,
Abfall und Steine >15cm Durchmesser entfernen, Ver- ankerungen, Stamm- und Verdunstungsschutz instandhalten,
Gießmulden und Mulchschicht nacharbeiten,
Besonderheiten der betreffenden Pflanzenarten, Böden, und Mulcharten sind zu beachten, Nachschneiden trockener Triebe,
ggf. Korrekturschnitt vornehmen,
anfallendes unbrauchbares Material entsorgen,
Nachweis der Entsorgung ist zu erbringen.
Anzahl der Arbeitsgänge 15 Stück,
Abrechnung nach erbrachten Pflegegängen, der Preis der Einzelleistung errechnet sich aus dem Einheitspreis geteilt durch die Anzahl der Arbeitsgänge.
Menge: 11,000 St

**2.12.2 Bäume wässern**
Wässern der Bäume StU 18-20, Mindestwassermenge je Arbeitsgang 100 l/Stk., Arbeitsgänge sind abhängig von den natürlichen Niederschlägen und dem AG vor Beginn schriftlich anzuzeigen (nicht angezeigte Arbeitsgänge können nicht anerkannt werden),
Wasser ist zu liefern, Abrechnung nach geforderter Menge x Anzahl der Bewässerungsgänge, Wasserverbrauch ist nachzuweisen,
1. Bewässerungsgang im zeitigen Frühjahr (Wintertrockenheit),
Anzahl der Arbeitsgänge 20 Stück,
Abrechnung nach bewässerten Einheiten, der Preis der Einzelleistung errechnet sich aus dem Einheitspreis geteilt durch die Anzahl der Arbeitsgänge.
Menge: 11,000 St

**2.12.3 Pflege der Pflanzflächen Hecke**
Pflege Pflanzflächen Landschaftshecke
Die Pflanzflächen sind unkrautfrei zu halten. Pflanzflächen lockern, Bearbeitungstiefe ca. 2 cm, unerwünschten Aufwuchs beseitigen, ausdauernde Wurzeln von unerwünschtem Aufwuchs ausgraben,
Abfall und Steine >5 cm Durchmesser entfernen, Mulchschicht nacharbeiten, Anfallender Unrat wird Eigentum des AN und ist zu beseitigen.
Neigung der Flächen: 0 bis 1:2 ( Böschung)
Anzahl der Arbeitsgänge 15 Stück,
Abrechnung nach erbrachten Pflegegängen, der Preis der Einzelleistung errechnet sich aus dem Einheitspreis geteilt durch die Anzahl der Arbeitsgänge.
Menge: 190,000 m2

**2.12.4 Wässern der Landschaftshecke**
Wässern der Pflanzfläche
Mindestwassermenge je Arbeitsgang 30 l/m2
Arbeitsgänge sind:
abhängig von den natürlichen Niederschlägen, sind dem AG vor Beginn schriftlich anzuzeigen (nichtangezeigte Arbeitsgänge können nicht anerkannt werden).
Wasser ist zu liefern. Abrechnung nach geforderter Menge x Anzahl der Bewässerungsgänge. Der Wasserverbrauch ist nachzuweisen.
1. Bewässerungsgang im zeitigen Frühjahr (Wintertrockenheit) Anzahl der Arbeitsgänge 8 Stück,
Abrechnung nach bewässerten Einheiten, der Preis der Einzelleistung errechnet sich aus dem Einheitspreis geteilt durch die Anzahl der Arbeitsgänge.
Menge: 190,000 m2

**2.12.5 Mähen von Wiesenflächen**
Mähen von Rasen/Wiese,
Wuchshöhe 10 bis 20cm,
Schnitthöhe 4 bis 6 cm,
Schnittgut wird Eigentum des AN und ist zu beseitigen.

Anzahl der Arbeitsgänge: 14 Stück.
Menge: 740,000 m2

**2.12.6 Wässern der Rasenfläche**
Wässern der Rasenfläche,
Mindestwassermenge je Arbeitsgang 10 l/m2,
Arbeitsgänge sind:
abhängig von den natürlichen Niederschlägen, sind dem AG vor Beginn schriftlich anzuzeigen (nicht angezeige Arbeitsgänge können nicht anerkannt werden). Wasser ist zu liefern. Abrechnung nach bewässerten Einheiten.

Anzahl der Arbeitsgänge :4 Stück.
Abrechnung nach erbrachten Pflegegängen.
Menge: 740,000 m2

#### Bereich 2.13 ENTSORGUNG, RECYCLING

**2.13.1 Boden Z0 entsorgen**
Boden auch verunreinigt, abfahren und entsorgen
Abfallschlüssel nach AVV: 170504 Boden und Steine Zuordnungskriterium gemäß Laga M20 Entsorgung: Z 0 Nachweis der geordneten Entsorgung ist zu erbringen.
Abrechnung nach Wiegeschein.
Menge: 500,000 t

**2.13.2 Boden Z1.1 entsorgen**
Boden auch verunreinigt, abfahren und entsorgen
Abfallschlüssel nach AVV: 170504 Boden und Steine Zuordnungskriterium gemäß Laga M20 Entsorgung: Z 1.1
Nachweis der geordneten Entsorgung ist zu erbringen.
Abrechnung nach Wiegeschein.
Menge: 2700,000 t

**2.13.3 Beton entsorgen**
Beton unbewehrt, Bestehend aus Betonpflaster, Borde, Bauteile, Fundamente, Betonbettungen und Stützen, aufnehmen, laden abfahren und entsorgen
Abfallschlüssel nach AVV: 170101 Beton
Zuordnungskriterium Entsorgung: Z 0 unbelastet
Nachweis der geordneten Entsorgung ist zu erbringen. Abrechnung nach Wiegeschein.
Menge: 220,000 t

**2.13.4 Entsorgung von Grünschnitt**
Entsorgung von Grünschnitt, Material laden und entsorgen.
Gebühren für die Verwertung/Beseitigung des Materials werden nicht gesondert vergütet.
Abfallschlüssel nach AVV (Abfallverzeichnis-Verordnung), 2002 Garten- und Parkabfälle, nicht schadstoffbelastet
Menge: 5,000 t

**2.13.5 Reststoffe entsorgen**
Reststoffe, die sich nicht zuordnen lassen, wie Kunststoffteile, Steinzeugrohre, Baureste aus dem Boden etc., aufnehmen, laden, abfahren und entsorgen
Abfallschlüssel nach AVV: 17 09 04 gemischte Bau- und Abbruchabfälle
Nachweis der geordneten Entsorgung ist zu erbringen. Abrechnung nach Wiegeschein.
Menge: 1,000 t

**2.13.6 Stahlteile entsorgen**
Stahlteile, Bestehend aus Spielgeräten, Absturzsicherungen, Stahlträgern, Pfosten etc.
Abfallschlüssel nach AVV: 1700405 Eisen und Stahl
aufnehmen, laden, abfahren und entsorgen
Nachweis der geordneten Entsorgung ist zu erbringen. Abrechnung nach Wiegeschein.
Menge: 0,300 t

**2.13.7 Asphalt entsorgen**
Asphalt (Bitumengemische), abfahren und entsorgen Abfallschlüssel nach AVV: 170302 Bitumengemische
Nachweis der geordneten Entsorgung ist zu erbringen. Abrechnung nach Wiegeschein.
Menge: 33,600 t
